# Falso techo continuo

- Propiedad del archivo: CYPE INGENIEROS, S.A.
- Formato: FIEBDC-3/2002
- Divisa: EUR
- Costes indirectos: 3.00 %
- IVA: 21.00 %

## R Revestimientos y trasdosados

### RT Falsos techos

#### RTF De fibras minerales

**RTF030** m² Falso techo continuo, situado a una altura mayor o igual a 4 m, de panel acústico de lana de roca, modelo Mono Acoustic "ROCKFON", compuesto por módulos de 1200x1200x40 mm, acabado en color personalizado, para sistema de perfilería oculta con perfiles C.
Suministro y montaje de falso techo continuo, situado a una altura mayor o igual a 4 m, constituido por panel acústico autoportante de lana de roca volcánica, modelo Mono Acoustic "ROCKFON", compuesto por módulos de 1200x1200x40 mm, con la cara vista revestida con un velo de color blanco y la cara trasera revestida con un contravelo resistente al desgaste, acabado en color personalizado, suspendido del forjado mediante sistema de perfilería oculta con perfiles C, comprendiendo maestras primarias colocadas cada 1200 mm y maestras secundarias distribuidas cada 600 mm entre las maestras primarias, fijadas al techo mediante soportes colgantes cada 1200 mm. incluso p/p de fijaciones, tornillería, resolución del perímetro y puntos singulares, pasta de juntas, cinta de juntas y accesorios de montaje.
Incluye: Replanteo de los ejes de la estructura metálica. Señalización de los puntos de anclaje al forjado o elemento soporte. Nivelación y suspensión de los perfiles primarios y secundarios de la estructura. Atornillado y colocación de las placas. Tratamiento de juntas. Aplicación del enlucido.
Criterio de medición de proyecto: Superficie medida entre paramentos, según documentación gráfica de Proyecto, sin descontar huecos para instalaciones.
Criterio de medición de obra: Se medirá la superficie realmente ejecutada según especificaciones de Proyecto, sin descontar huecos para instalaciones.

| Código | Ud | Descripción | Rendimiento | Precio | Importe |
|---|---|---|---|---|---|
| mt12par150h | m² | Panel acústico autoportante de lana de roca volcánica, modelo Mono Acoustic "ROCKFON", Euroclase A2-s1, d0 de reacción al fuego, compuesto por módulos de 1200x1200x40 mm, con la cara vista revestida con un velo de color blanco y la cara trasera revestida con un contravelo resistente al desgaste, incluso p/p de sistema de perfilería oculta con perfiles C, varillas de sujeción y trampillas de registro. (material) | 1.050 | 143.51 | 150.69 |
| mt12fta010b | Ud | Arandela de fijación Mono Acoustic, "ROCKFON". (material) | 0.700 | 0.49 | 0.34 |
| mt12fta020b | Ud | Roseta de fijación Mono Acoustic, "ROCKFON". (material) | 4.850 | 2.53 | 12.27 |
| mt12fta030b | m | Cinta de juntas Mono Acoustic, "ROCKFON", de 40 mm de anchura. (material) | 1.700 | 0.27 | 0.46 |
| mt12fta040b | kg | Pasta de juntas Mono Acoustic, "ROCKFON". (material) | 1.100 | 11.12 | 12.23 |
| mt12fta050d | kg | Enlucido color personalizado Mono Ready Mix color, "ROCKFON". (material) | 1.300 | 31.98 | 41.57 |
| op00fre010 |  | Fresadora. | 1.000 | 0.00 | 0.00 |
| op00ato010 |  | Atornillador. | 1.000 | 0.00 | 0.00 |
| mo015 | h | Oficial 1ª montador de falsos techos. (mano de obra) | 0.278 | 17.82 | 4.95 |
| mo082 | h | Ayudante montador de falsos techos. (mano de obra) | 0.278 | 16.13 | 4.48 |
| % | % | Costes directos complementarios | 2 % | 226.99 | 4.54 |
|  |  | Costes directos |  |  | 231.53 |
