# Aislamiento térmico por el interior de cubiertas inclinadas sobre espacio habitable

- Propiedad del archivo: CYPE INGENIEROS, S.A.
- Formato: FIEBDC-3/2002
- Divisa: EUR
- Costes indirectos: 3.00 %
- IVA: 21.00 %

**NAQ021** m² Aislamiento térmico por el interior de cubiertas inclinadas sobre espacio habitable, formado por panel lana mineral de lana de roca volcánica Rockcalm -E- 211 "ROCKWOOL", según UNE-EN 13162, no revestido, de 40 mm de espesor.
Suministro y colocación de aislamiento térmico por el interior de cubiertas inclinadas sobre espacio habitable, formado por: panel lana mineral de lana de roca volcánica Rockcalm -E- 211 "ROCKWOOL", según UNE-EN 13162, no revestido, de 40 mm de espesor, resistencia térmica 1,1 m²K/W, conductividad térmica 0,035 W/(mK). Totalmente colocado y preparado para recibir el trasdosado interior que sea compatible con él.
Incluye: Corte y preparación del aislamiento.
Criterio de medición de proyecto: Superficie medida según documentación gráfica de Proyecto.
Criterio de medición de obra: Se medirá la superficie realmente ejecutada según especificaciones de Proyecto.

| Código | Ud | Descripción | Rendimiento | Precio | Importe |
|---|---|---|---|---|---|
| mt16lrw030ebt | m² | Panel semirrígido de lana de roca volcánica Rockcalm -E- 211 "ROCKWOOL", según UNE-EN 13162, no revestido, de 40 mm de espesor, resistencia térmica 1,1 m²K/W, conductividad térmica 0,035 W/(mK), densidad 40 kg/m³, calor específico 840 J/kgK y factor de resistencia a la difusión del vapor de agua 1,3. (material) | 1.050 | 4.40 | 4.62 |
| mo054 | h | Oficial 1ª montador de aislamientos. (mano de obra) | 0.063 | 17.82 | 1.12 |
| mo101 | h | Ayudante montador de aislamientos. (mano de obra) | 0.063 | 16.13 | 1.02 |
| % | % | Costes directos complementarios | 2 % | 6.76 | 0.14 |
|  |  | Costes directos |  |  | 6.90 |
