# Sistema de protección pasiva contra incendios de conducto metálico horizontal de sección rectangular para garantizar la resistencia al fuego EI 120 según UNE-EN 1366-1

- Propiedad del archivo: CYPE INGENIEROS, S.A.
- Formato: FIEBDC-3/2002
- Divisa: EUR
- Costes indirectos: 3.00 %
- IVA: 21.00 %

## I Instalaciones

### IO Contra incendios

#### IOJ Protección pasiva contra incendios

**IOJ033** m² Sistema de protección pasiva contra incendios de conducto metálico horizontal de sección rectangular para garantizar la resistencia al fuego EI 120 según UNE-EN 1366-1, sistema "ROCKWOOL", mediante el recubrimiento con paneles rígidos de lana de roca volcánica Conlit Ductboard 120 "ROCKWOOL", según UNE-EN 13162, revestidos por una de sus caras con una lámina de aluminio reforzado color negro, de 90 mm de espesor. Incluso pernos electrosoldados para la fijación de los paneles a la superficie metálica, adhesivo a base de silicatos, de fraguado lento, Cola Conlit "ROCKWOOL", para encolado de piezas de lana de roca tipo Conlit, cinta autoadhesiva de aluminio, de color negro, para sellado de uniones, perfil en U, de acero galvanizado, de 60 mm para el refuerzo del encuentro entre la lana mineral y el paramento, y banda perimetral realizada con panel rígido de lana de roca volcánica, de 100 mm de anchura para el sellado ignífugo del encuentro entre la lana mineral y el paramento.
Sistema de protección pasiva contra incendios de conducto metálico horizontal de sección rectangular para garantizar la resistencia al fuego EI 120 según UNE-EN 1366-1, sistema "ROCKWOOL", mediante el recubrimiento con paneles rígidos de lana de roca volcánica Conlit Ductboard 120 "ROCKWOOL", según UNE-EN 13162, revestidos por una de sus caras con una lámina de aluminio reforzado color negro, de 90 mm de espesor. Incluso pernos electrosoldados para la fijación de los paneles a la superficie metálica, adhesivo a base de silicatos, de fraguado lento, Cola Conlit "ROCKWOOL", para encolado de piezas de lana de roca tipo Conlit, cinta autoadhesiva de aluminio, de color negro, para sellado de uniones, perfil en U, de acero galvanizado, de 60 mm para el refuerzo del encuentro entre la lana mineral y el paramento, y banda perimetral realizada con panel rígido de lana de roca volcánica, de 100 mm de anchura para el sellado ignífugo del encuentro entre la lana mineral y el paramento.
Incluye: Corte y ajuste de los paneles. Fijación de los paneles a la superficie metálica. Resolución de juntas longitudinales entre paneles aislantes. Sellado de paso de conductos metálicos entre sectores de incendio. Colocación de los perfiles de refuerzo. Sellado del encuentro entre la lana mineral y el paramento.
Criterio de medición de proyecto: Superficie medida según documentación gráfica de Proyecto.
Criterio de medición de obra: Se medirá la superficie realmente ejecutada según especificaciones de Proyecto.

| Código | Ud | Descripción | Rendimiento | Precio | Importe |
|---|---|---|---|---|---|
| mt42cow010a | m² | Panel rígido de lana de roca volcánica Conlit Ductboard 120 "ROCKWOOL", según UNE-EN 13162, revestido por una de sus caras con una lámina de aluminio reforzado color negro, de 90 mm de espesor, densidad 180 kg/m³, calor específico 840 J/kgK, factor de resistencia a la difusión del vapor de agua 1,4 y Euroclase A1 de reacción al fuego, para la protección contra incendios de conductos metálicos rectangulares. (material) | 1.150 | 70.34 | 80.89 |
| mt42coi037e | Ud | Pernos electrosoldables de 100 mm de longitud, para fijación del panel a la superficie metálica. (material) | 15.000 | 0.15 | 2.25 |
| mt16lrw081b | kg | Adhesivo a base de silicatos, de fraguado lento, Cola Conlit "ROCKWOOL", para encolado de piezas de lana de roca tipo Conlit en instalaciones sometidas a altas temperaturas o elementos de protección pasiva contra incendios. (material) | 0.200 | 8.94 | 1.79 |
| mt42coi126a | m | Cinta autoadhesiva de aluminio, de color negro, de 90 mm de anchura, con adhesivo a base de resinas acrílicas. (material) | 0.900 | 0.77 | 0.69 |
| mt12psg160b | m | Perfil en U, de acero galvanizado, de 60 mm. (material) | 0.670 | 1.75 | 1.17 |
| mt07pcl030 | Ud | Tornillo autotaladrante rosca-chapa, para fijación de chapas. (material) | 4.000 | 0.12 | 0.48 |
| mo054 | h | Oficial 1ª montador de aislamientos. (mano de obra) | 0.508 | 19.11 | 9.71 |
| mo101 | h | Ayudante montador de aislamientos. (mano de obra) | 0.508 | 17.53 | 8.91 |
| % | % | Costes directos complementarios | 2 % | 105.89 | 2.12 |
|  |  | Costes directos |  |  | 108.01 |
