# Aislamiento acústico de bajante con panel multicapa, rockplak "ROCKWOOL", de 73 mm de espesor

- Propiedad del archivo: CYPE INGENIEROS, S.A.
- Formato: FIEBDC-3/2002
- Divisa: EUR
- Costes indirectos: 3.00 %
- IVA: 21.00 %

## N Aislamientos e impermeabilizaciones

### NA Aislamientos

#### NAA Tuberías y bajantes

**NAA021** m² Aislamiento acústico de bajante con panel multicapa, rockplak "ROCKWOOL", de 73 mm de espesor.
Formación de cajón para aislamiento acústico de bajante mediante panel multicapa rockplak "ROCKWOOL", de 73 mm de espesor total, formado por un panel de lana de roca de 48 mm de espesor revestido por cada una de sus caras con una placa de yeso laminado. Incluso p/p de cortes y sellado de placas.
Incluye: Formación del cajón. Sellado de placas.
Criterio de medición de proyecto: Superficie medida según documentación gráfica de Proyecto.
Criterio de medición de obra: Se medirá la superficie realmente ejecutada según especificaciones de Proyecto.

| Código | Ud | Descripción | Rendimiento | Precio | Importe |
|---|---|---|---|---|---|
| mt16lrw070b | m² | Panel multicapa rockplak "ROCKWOOL", de 73 mm de espesor total, formado por un panel de lana de roca de 48 mm de espesor revestido por cada una de sus caras con una placa de yeso laminado, para aislamiento acústico de bajantes. (material) | 1.050 | 39.05 | 41.00 |
| op00ato010 |  | Atornillador. | 1.000 | 0.00 | 0.00 |
| op00fre010 |  | Fresadora. | 1.000 | 0.00 | 0.00 |
| mo053 | h | Oficial 1ª montador de prefabricados interiores. (mano de obra) | 0.087 | 17.82 | 1.55 |
| mo100 | h | Ayudante montador de prefabricados interiores. (mano de obra) | 0.044 | 16.13 | 0.71 |
| % | % | Costes directos complementarios | 2 % | 43.26 | 0.87 |
|  |  | Costes directos |  |  | 44.13 |
