# Rehabilitación energética de fachada por insuflación

- Propiedad del archivo: CYPE INGENIEROS, S.A.
- Formato: FIEBDC-3/2002
- Divisa: EUR
- Costes indirectos: 3.00 %
- IVA: 21.00 %

**ZFE030** m² Rehabilitación energética de fachada por insuflación, desde el exterior, de aislamiento termoacústico de nódulos de lana de roca, Rockin S "ROCKWOOL", con densidad 70 kg/m³ y conductividad térmica 0,042 W/(mK), en el interior de la cámara de aire del cerramiento, de 100 mm de espesor medio; tapado de los taladros ejecutados en el paramento.
Rehabilitación energética de fachada de doble hoja de fábrica, rellenando el interior de la cámara de aire de 100 mm de espesor medio, por insuflación, desde el exterior, de aislamiento termoacústico de nódulos de lana de roca, Rockin S "ROCKWOOL", con densidad 70 kg/m³ y conductividad térmica 0,042 W/(mK); tapado de los taladros ejecutados en el paramento, mediante mortero de cemento. Incluso p/p de inspección endoscópica de la cámara de aire, replanteo de taladros, realización de taladros, maquinaria para insuflación, protección de elementos colindantes y limpieza final. Totalmente terminado.
Incluye: Inspección endoscópica de la cámara de aire. Replanteo de los taladros. Realización de taladros en el paramento. Protección de los elementos del entorno que puedan verse afectados durante los trabajos de insuflación. Insuflación del aislamiento. Tapado de los taladros. Limpieza final.
Criterio de medición de proyecto: Superficie medida según documentación gráfica de Proyecto.
Criterio de medición de obra: Se medirá la superficie realmente ejecutada según especificaciones de Proyecto.

| Código | Ud | Descripción | Rendimiento | Precio | Importe |
|---|---|---|---|---|---|
| mt16lrw011h | kg | Nódulos de lana de roca, Rockin S "ROCKWOOL", densidad 70 kg/m³, calor específico 840 J/kgK y factor de resistencia a la difusión del vapor de agua 1,3. (material) | 7.700 | 2.18 | 16.79 |
| mt09moe080a | kg | Mortero de cemento, color gris, compuesto de cemento, áridos seleccionados y aditivos, tipo GP CSIII W2 según UNE-EN 998-1. (material) | 0.600 | 0.21 | 0.13 |
| mq08mpa010 | h | Maquinaria para insuflación de aislamiento en cámaras de aire. (maquinaria) | 0.111 | 13.00 | 1.44 |
| mo030 | h | Oficial 1ª aplicador de productos aislantes. (mano de obra) | 0.199 | 17.54 | 3.49 |
| mo068 | h | Ayudante aplicador de productos aislantes. (mano de obra) | 0.199 | 16.43 | 3.27 |
| % | % | Costes directos complementarios | 2 % | 25.12 | 0.50 |
|  |  | Costes directos |  |  | 25.62 |
