# Aislamiento térmico bajo forjado

- Propiedad del archivo: CYPE INGENIEROS, S.A.
- Formato: FIEBDC-3/2002
- Divisa: EUR
- Costes indirectos: 3.00 %
- IVA: 21.00 %

## N Aislamientos e impermeabilizaciones

### NA Aislamientos térmicos

#### NAD Bajo forjados

**NAD010** m² Aislamiento térmico bajo forjado, formado por panel rígido de lana de roca volcánica Rockfeu -E- 520 "ROCKWOOL", según UNE-EN 13162, no revestido, de 50 mm de espesor, resistencia térmica 1,25 m²K/W, conductividad térmica 0,039 W/(mK), colocado a tope y fijado mecánicamente.
Aislamiento térmico bajo forjado, formado por panel rígido de lana de roca volcánica Rockfeu -E- 520 "ROCKWOOL", según UNE-EN 13162, no revestido, de 50 mm de espesor, resistencia térmica 1,25 m²K/W, conductividad térmica 0,039 W/(mK), colocado a tope y fijado mecánicamente.
Incluye: Limpieza y preparación de la superficie soporte. Replanteo y corte del aislamiento. Colocación del aislamiento. Fijación del aislamiento.
Criterio de medición de proyecto: Superficie medida según documentación gráfica de Proyecto.
Criterio de medición de obra: Se medirá la superficie realmente ejecutada según especificaciones de Proyecto.

| Código | Ud | Descripción | Rendimiento | Precio | Importe |
|---|---|---|---|---|---|
| mt16lrw030lcu | m² | Panel rígido de lana de roca volcánica Rockfeu -E- 520 "ROCKWOOL", según UNE-EN 13162, no revestido, de 50 mm de espesor, resistencia térmica 1,25 m²K/W, conductividad térmica 0,039 W/(mK), densidad 120 kg/m³, calor específico 840 J/kgK y factor de resistencia a la difusión del vapor de agua 1,3. (material) | 1.050 | 14.89 | 15.63 |
| mt16aaa021a | Ud | Taco de expansión y clavo de polipropileno, con aro de estanqueidad, para fijación mecánica de paneles aislantes. (material) | 3.000 | 0.08 | 0.24 |
| mo054 | h | Oficial 1ª montador de aislamientos. (mano de obra) | 0.121 | 18.13 | 2.19 |
| mo101 | h | Ayudante montador de aislamientos. (mano de obra) | 0.121 | 16.43 | 1.99 |
| % | % | Costes directos complementarios | 2 % | 20.05 | 0.40 |
|  |  | Costes directos |  |  | 20.45 |
