# Aislamiento térmico en cámaras de aire de falsos techos continuos, por insuflación desde la cara inferior

- Propiedad del archivo: CYPE INGENIEROS, S.A.
- Formato: FIEBDC-3/2002
- Divisa: EUR
- Costes indirectos: 3.00 %
- IVA: 21.00 %

## N Aislamientos e impermeabilizaciones

### NA Aislamientos térmicos

#### NAE Inyección e insuflación

**NAE040** m² Aislamiento térmico en cámaras de aire de falsos techos continuos, por insuflación desde la cara inferior.
Aislamiento térmico en falsos techos continuos, rellenando el interior de la cámara de aire de 40 mm de espesor medio, por insuflación, desde la cara inferior, de nódulos de lana de roca, Rockin L "ROCKWOOL", densidad 55 kg/m³ y conductividad térmica 0,036 W/(mK). Incluso panel de poliestireno expandido para la resolución del perímetro.
Incluye: Inspección endoscópica de la cámara de aire. Resolución del perímetro. Replanteo y realización de los taladros en las placas del falso techo continuo. Protección de los elementos del entorno que puedan verse afectados durante los trabajos de insuflación. Insuflación del aislamiento. Tapado de los taladros. Limpieza final.
Criterio de medición de proyecto: Superficie medida según documentación gráfica de Proyecto.
Criterio de medición de obra: Se medirá la superficie realmente ejecutada según especificaciones de Proyecto.

| Código | Ud | Descripción | Rendimiento | Precio | Importe |
|---|---|---|---|---|---|
| mt16lrw011m | kg | Nódulos de lana de roca, Rockin L "ROCKWOOL", densidad 55 kg/m³ y conductividad térmica 0,036 W/(mK), Euroclase A1 de reacción al fuego según UNE-EN 13501-1, capacidad de absorción de agua a corto plazo <=1 kg/m², calor específico 840 J/kgK y factor de resistencia a la difusión del vapor de agua 1,3; para relleno de cámaras por insuflación o por soplado. (material) | 2.200 | 3.67 | 8.07 |
| mt16pel010aagd | m² | Panel rígido de poliestireno expandido, según UNE-EN 13163, de superficie lisa y mecanizado lateral recto, de 40 mm de espesor, resistencia térmica 1,4 m²K/W, conductividad térmica 0,029 W/(mK), Euroclase E de reacción al fuego según UNE-EN 13501-1, con código de designación EPS-EN 13163-L3-W3-T2-S5-P10-BS250-TR200-DS(N)2-CS(10)150. (material) | 0.500 | 5.72 | 2.86 |
| mt27pfj020a | kg | Plaste de interior, de 1,65 g/cm³ de densidad, color blanco, para aplicar con espátula o llana. (material) | 0.200 | 5.50 | 1.10 |
| mq08mpa010 | h | Maquinaria para insuflación de aislamiento en cámaras de aire. (maquinaria) | 0.083 | 14.56 | 1.21 |
| op00tal010 |  | Taladro. | 1.000 | 0.00 | 0.00 |
| mo030 | h | Oficial 1ª aplicador de productos aislantes. (mano de obra) | 0.097 | 19.93 | 1.93 |
| mo068 | h | Ayudante aplicador de productos aislantes. (mano de obra) | 0.097 | 18.92 | 1.84 |
| % | % | Costes directos complementarios | 2 % | 17.01 | 0.34 |
|  |  | Costes directos |  |  | 17.35 |
