# Aislamiento térmico por el interior de cubiertas inclinadas sobre espacio no habitable

- Propiedad del archivo: CYPE INGENIEROS, S.A.
- Formato: FIEBDC-3/2002
- Divisa: EUR
- Costes indirectos: 3.00 %
- IVA: 21.00 %

## N Aislamientos e impermeabilizaciones

### NA Aislamientos térmicos

#### NAQ Cubiertas

**NAQ030** m² Aislamiento térmico por el interior de cubiertas inclinadas sobre espacio no habitable, formado por espuma rígida de poliuretano proyectado "in situ", densidad mínima 50 kg/m³, espesor medio mínimo 60 mm.
Aislamiento térmico por el interior de cubiertas inclinadas sobre espacio no habitable, formado por espuma rígida de poliuretano proyectado "in situ", densidad mínima 50 kg/m³, espesor medio mínimo 60 mm.
Incluye: Limpieza del supradós del forjado. Colocación del aislamiento.
Criterio de medición de proyecto: Superficie medida según documentación gráfica de Proyecto.
Criterio de medición de obra: Se medirá la superficie realmente ejecutada según especificaciones de Proyecto.

| Código | Ud | Descripción | Rendimiento | Precio | Importe |
|---|---|---|---|---|---|
| mt16poc010t | m² | Espuma rígida de poliuretano proyectado "in situ", densidad mínima 50 kg/m³, espesor medio mínimo 60 mm, aplicado en cubiertas inclinadas, según UNE-EN 14315-1. (material) | 1.100 | 13.82 | 15.20 |
| mq08mpa030 | h | Maquinaria para proyección de productos aislantes. (maquinaria) | 0.101 | 15.22 | 1.54 |
| mo030 | h | Oficial 1ª aplicador de productos aislantes. (mano de obra) | 0.187 | 18.56 | 3.47 |
| mo068 | h | Ayudante aplicador de productos aislantes. (mano de obra) | 0.187 | 17.53 | 3.28 |
| % | % | Costes directos complementarios | 2 % | 23.49 | 0.47 |
|  |  | Costes directos |  |  | 23.96 |
