# Aislamiento acústico a ruido aéreo en trasdosado autoportante de placas (no incluido en este precio)

- Propiedad del archivo: CYPE INGENIEROS, S.A.
- Formato: FIEBDC-3/2002
- Divisa: EUR
- Costes indirectos: 3.00 %
- IVA: 21.00 %

## N Aislamientos e impermeabilizaciones

### NB Aislamientos acústicos

#### NBO Trasdosados

**NBO020** m² Aislamiento acústico a ruido aéreo en trasdosado autoportante de placas (no incluido en este precio), compuesto por panel rígido de lana de roca volcánica Rockplus -E- 220 "ROCKWOOL", según UNE-EN 13162, no revestido, de 100 mm de espesor colocado entre montantes y complejo multicapa, de 21,8 mm de espesor fijado al paramento.
Suministro y colocación de aislamiento acústico a ruido aéreo, entre la cara interior de una hoja exterior de fachada o una partición interior y el trasdosado autoportante de placas (no incluidos en este precio), compuesto por panel rígido de lana de roca volcánica Rockplus -E- 220 "ROCKWOOL", según UNE-EN 13162, no revestido, de 100 mm de espesor, resistencia térmica 3 m²K/W, conductividad térmica 0,035 W/(mK), colocado entre los montantes de la estructura portante; y complejo multicapa, de 21,8 mm de espesor, formado por una lámina pesada de EPDM de 1,8 mm de espesor y un fieltro textil de 20 mm de espesor, fijado al paramento. Incluso p/p de cortes, fijaciones y limpieza.
Incluye: Corte y preparación del aislamiento a colocar sobre el paramento. Colocación del aislamiento sobre el paramento. Corte y preparación del aislamiento a colocar entre los montantes. Colocación del aislamiento entre los montantes.
Criterio de medición de proyecto: Superficie medida según documentación gráfica de Proyecto.
Criterio de medición de obra: Se medirá la superficie realmente ejecutada según especificaciones de Proyecto.

| Código | Ud | Descripción | Rendimiento | Precio | Importe |
|---|---|---|---|---|---|
| mt16lrw030fil | m² | Panel rígido de lana de roca volcánica Rockplus -E- 220 "ROCKWOOL", según UNE-EN 13162, no revestido, de 100 mm de espesor, resistencia térmica 3 m²K/W, conductividad térmica 0,035 W/(mK), densidad 50 kg/m³, calor específico 840 J/kgK y factor de resistencia a la difusión del vapor de agua 1,3. (material) | 1.050 | 14.97 | 15.72 |
| mt16ppt025c | m² | Complejo multicapa, de 21,8 mm de espesor, formado por una lámina pesada de EPDM de 1,8 mm de espesor y un fieltro textil de 20 mm de espesor; con 61 dB de índice global de reducción acústica, Rw (ensayo efectuado según las exigencias de UNE-EN ISO 140-3); 56 dBA de índice global de reducción acústica ponderado A (ensayo efectuado según las exigencias de UNE-EN ISO 140-3); proporcionando una mejora del índice global de reducción acústica ponderado A de 21,6 dBA (ensayo efectuado según las exigencias de UNE-EN ISO 140-3). (material) | 1.050 | 7.66 | 8.04 |
| mt16npg031 | kg | Pegamento, según UNE 104236. (material) | 0.300 | 7.76 | 2.33 |
| mo054 | h | Oficial 1ª montador de aislamientos. (mano de obra) | 0.201 | 17.82 | 3.58 |
| mo101 | h | Ayudante montador de aislamientos. (mano de obra) | 0.201 | 16.13 | 3.24 |
| % | % | Costes directos complementarios | 2 % | 32.91 | 0.66 |
|  |  | Costes directos |  |  | 33.57 |
