# Aislamiento acústico a ruido aéreo sobre falso techo

- Propiedad del archivo: CYPE INGENIEROS, S.A.
- Formato: FIEBDC-3/2002
- Divisa: EUR
- Costes indirectos: 3.00 %
- IVA: 21.00 %

## N Aislamientos e impermeabilizaciones

### NB Aislamientos acústicos

#### NBT Falsos techos

**NBT010** m² Aislamiento acústico a ruido aéreo sobre falso techo, formado por panel rígido de lana de roca volcánica Rockfeu -E- 520 "ROCKWOOL", según UNE-EN 13162, no revestido, de 40 mm de espesor, resistencia térmica 1 m²K/W, conductividad térmica 0,039 W/(mK).
Aislamiento acústico a ruido aéreo sobre falso techo, formado por panel rígido de lana de roca volcánica Rockfeu -E- 520 "ROCKWOOL", según UNE-EN 13162, no revestido, de 40 mm de espesor, resistencia térmica 1 m²K/W, conductividad térmica 0,039 W/(mK).
Incluye: Corte y ajuste del aislamiento. Colocación del aislamiento.
Criterio de medición de proyecto: Superficie medida según documentación gráfica de Proyecto.
Criterio de medición de obra: Se medirá la superficie realmente ejecutada según especificaciones de Proyecto.
Criterio de valoración económica: El precio no incluye el falso techo.

| Código | Ud | Descripción | Rendimiento | Precio | Importe |
|---|---|---|---|---|---|
| mt16lrw030lba | m² | Panel rígido de lana de roca volcánica Rockfeu -E- 520 "ROCKWOOL", según UNE-EN 13162, no revestido, de 40 mm de espesor, resistencia térmica 1 m²K/W, conductividad térmica 0,039 W/(mK), densidad 120 kg/m³, calor específico 840 J/kgK y factor de resistencia a la difusión del vapor de agua 1,3. (material) | 1.050 | 11.92 | 12.52 |
| mo054 | h | Oficial 1ª montador de aislamientos. (mano de obra) | 0.071 | 18.13 | 1.29 |
| mo101 | h | Ayudante montador de aislamientos. (mano de obra) | 0.071 | 16.43 | 1.17 |
| % | % | Costes directos complementarios | 2 % | 14.98 | 0.30 |
|  |  | Costes directos |  |  | 15.28 |
