# Aislamiento acústico a ruido aéreo

- Propiedad del archivo: CYPE INGENIEROS, S.A.
- Formato: FIEBDC-3/2002
- Divisa: EUR
- Costes indirectos: 3.00 %
- IVA: 21.00 %

## N Aislamientos e impermeabilizaciones

### NB Aislamientos acústicos

#### NBT Falsos techos

**NBT100** Ud Aislamiento acústico a ruido aéreo, formado por panel acústico autoportante de lana mineral, modelo Rockbaffle Deco "ROCKFON", de 1200x300x40 mm, revestido por las dos caras con un velo mineral de color Stone, acabado con un marco metálico lacado color blanco, suspendido del techo con varillas roscadas galvanizadas de 6 mm de diámetro y 1000 mm de longitud, con dos tuercas y una arandela.
Aislamiento acústico a ruido aéreo, formado por panel acústico autoportante de lana mineral, modelo Rockbaffle Deco "ROCKFON", de 1200x300x40 mm, revestido por las dos caras con un velo mineral de color Stone, acabado con un marco metálico lacado color blanco, suspendido del techo con varillas roscadas galvanizadas de 6 mm de diámetro y 1000 mm de longitud, con dos tuercas y una arandela.
Incluye: Limpieza y preparación de la superficie soporte. Colocación del aislamiento. Fijación del aislamiento.
Criterio de medición de proyecto: Número de unidades previstas, según documentación gráfica de Proyecto.
Criterio de medición de obra: Se medirá el número de unidades realmente ejecutadas según especificaciones de Proyecto.

| Código | Ud | Descripción | Rendimiento | Precio | Importe |
|---|---|---|---|---|---|
| mt16par130jcaaa | Ud | Panel acústico autoportante de lana mineral, modelo Rockbaffle Deco "ROCKFON", de 1200x300x40 mm, revestido por las dos caras con un velo mineral de color Stone, acabado con un marco metálico lacado color blanco. (material) | 1.000 | 70.03 | 70.03 |
| mt12pna027a | m | Varilla roscada galvanizada de 6 mm de diámetro y 1000 mm de longitud, con dos tuercas y una arandela. (material) | 2.000 | 0.87 | 1.74 |
| op00tal010 |  | Taladro. | 1.000 | 0.00 | 0.00 |
| op00ato010 |  | Atornillador. | 1.000 | 0.00 | 0.00 |
| mo054 | h | Oficial 1ª montador de aislamientos. (mano de obra) | 0.302 | 18.13 | 5.48 |
| mo101 | h | Ayudante montador de aislamientos. (mano de obra) | 0.050 | 16.43 | 0.82 |
| % | % | Costes directos complementarios | 2 % | 78.07 | 1.56 |
|  |  | Costes directos |  |  | 79.63 |
