# Cubierta inclinada con una pendiente media del 47%

- Propiedad del archivo: CYPE INGENIEROS, S.A.
- Formato: FIEBDC-3/2002
- Divisa: EUR
- Costes indirectos: 3.00 %
- IVA: 21.00 %

## Q Cubiertas

### QT Inclinadas

#### QTZ Zinc

**QTZ010** m² Cubierta inclinada con una pendiente media del 47%, formada por estructura portante (no incluida en este precio), film de polietileno que actúa como barrera de vapor y panel semirrígido de lana de roca volcánica Rockplus -E- 220 "ROCKWOOL", según UNE-EN 13162, no revestido, de 40 mm de espesor, resistencia térmica 1,15 m²K/W, conductividad térmica 0,034 W/(mK) como aislamiento térmico, dispuesto entre cabios de madera de 80x80 mm de sección. Cobertura compuesta por bandeja de zinctitanio, "RHEINZINK" Clic System, acabado natural, de 0,7 mm de espesor, ejecutado mediante el sistema de junta de listón a partir de material en banda de 650 mm de desarrollo, 565 mm entre ejes y juntas de 47 mm de altura, fijada mecánicamente sobre tablero OSB de virutas orientadas intercalando entre ambos una lámina de separación estructurada.
Cubierta inclinada con una pendiente media del 47%. FORMACIÓN DE PENDIENTES: estructura portante (no incluida en este precio); BARRERA DE VAPOR: film de polietileno de 150 micras de espesor; AISLAMIENTO TÉRMICO: panel semirrígido de lana de roca volcánica Rockplus -E- 220 "ROCKWOOL", según UNE-EN 13162, no revestido, de 40 mm de espesor, resistencia térmica 1,15 m²K/W, conductividad térmica 0,034 W/(mK), dispuesto entre cabios de madera de pino de 80x80 mm de sección y 80 cm de separación máxima entre ejes; COBERTURA: bandeja de zinctitanio, "RHEINZINK" Clic System, acabado natural, de 0,7 mm de espesor, ejecutado mediante el sistema de junta de listón a partir de material en banda de 650 mm de desarrollo, 565 mm entre ejes y juntas de 47 mm de altura fijada mecánicamente sobre tablero OSB de virutas orientadas intercalando entre ambos una lámina de separación estructurada. Incluso elementos de fijación propios del sistema formados por rieles de chapa de acero galvanizado de 1 mm de espesor y 500 mm de longitud, cubrejuntas longitudinal de 60 mm de ancho, realización de juntas transversales, remates y encuentros. Según reglas de oficio ZVSHK, detalles constructivos recomendados para cubiertas de "RHEINZINK" y recomendaciones del manual "RHEINZINK - Cubiertas en técnica de engatillado".
Incluye: Limpieza y preparación del soporte. Colocación de la barrera de vapor. Replanteo y colocación de los cabios de madera. Corte, extendido y ajuste del aislamiento térmico. Disposición del tablero OSB de virutas orientadas. Colocación de la lámina de separación estructurada. Extendido y fijación de las bandejas. Realización de las juntas transversales y longitudinales. Resolución de puntos singulares con piezas de remate.
Criterio de medición de proyecto: Superficie del faldón medida en verdadera magnitud, según documentación gráfica de Proyecto, sin tener en cuenta el solape correspondiente de las bandejas. Incluyendo formación de cumbreras, limatesas, aleros y bordes libres. No se incluyen formación de limahoyas, aleros decorativos ni encuentros de faldones con paramentos verticales, chimeneas, ventanas o conductos de ventilación.
Criterio de medición de obra: Se medirá, en verdadera magnitud, la superficie realmente ejecutada según especificaciones de Proyecto, sin tener en cuenta el solape correspondiente de la teja. Incluyendo formación de cumbreras, limatesas, aleros y bordes libres. No se incluyen formación de limahoyas, aleros decorativos ni encuentros de faldones con paramentos verticales, chimeneas, ventanas o conductos de ventilación.

| Código | Ud | Descripción | Rendimiento | Precio | Importe |
|---|---|---|---|---|---|
| mt16png010c | m² | Film de polietileno de 0,15 mm de espesor y 138 g/m² de masa superficial. (material) | 1.050 | 0.30 | 0.32 |
| mt07mee040b | m | Cabio de pino silvestre (Pinus sylvestris), 80x80 mm. (material) | 1.300 | 3.70 | 4.81 |
| mt13eag023 | Ud | Clavo de acero para fijación de rastrel de madera a soporte de hormigón o mortero. (material) | 10.620 | 0.07 | 0.74 |
| mt16lrw030hbt | m² | Panel semirrígido de lana de roca volcánica Rockplus -E- 220 "ROCKWOOL", según UNE-EN 13162, no revestido, de 40 mm de espesor, resistencia térmica 1,15 m²K/W, conductividad térmica 0,034 W/(mK), densidad 50 kg/m³, calor específico 840 J/kgK y factor de resistencia a la difusión del vapor de agua 1,3. (material) | 1.050 | 5.29 | 5.55 |
| mt13blm020 | m² | Tablero OSB de virutas orientadas, calidad hidrófuga 3 o superior, de 22 mm de espesor. (material) | 1.050 | 8.00 | 8.40 |
| mt13blm030 | Ud | Clavo de acero para fijación de tablero de madera a soporte de madera. (material) | 12.500 | 0.04 | 0.50 |
| mt20wwr030 | m² | Lámina de separación compuesta por lámina de difusión abierta (formada por 3 capas de polipropileno) con integración de lámina de polipropileno con estructura tridimensional. (material) | 1.050 | 6.00 | 6.30 |
| mt13ccz030g | m² | Bandeja de zinctitanio, "RHEINZINK" Clic System, acabado natural, de 0,7 mm de espesor, ejecutado mediante el sistema de junta de listón a partir de material en banda de 650 mm de desarrollo, 565 mm entre ejes y juntas de 47 mm de altura. Elementos de fijación propios del sistema formados por rieles de chapa de acero galvanizado de 1 mm de espesor y 500 mm de longitud, cubrejuntas longitudinal de 60 mm de ancho, realización de juntas transversales, remates y encuentros. Con certificado TÜV-Rheinland de conformidad con el catálogo de criterios QUALITY ZINC. (material) | 1.090 | 63.06 | 68.74 |
| op00ciz010 |  | Cizalla. | 1.000 | 0.00 | 0.00 |
| op00roe010 |  | Roedora. | 1.000 | 0.00 | 0.00 |
| mo051 | h | Oficial 1ª montador de cerramientos industriales. (mano de obra) | 0.261 | 19.11 | 4.99 |
| mo098 | h | Ayudante montador de cerramientos industriales. (mano de obra) | 0.261 | 17.53 | 4.58 |
| mo054 | h | Oficial 1ª montador de aislamientos. (mano de obra) | 0.052 | 19.11 | 0.99 |
| mo101 | h | Ayudante montador de aislamientos. (mano de obra) | 0.052 | 17.53 | 0.91 |
| % | % | Costes directos complementarios | 2 % | 106.83 | 2.14 |
|  |  | Costes directos |  |  | 108.97 |
