# Falso techo continuo

- Propiedad del archivo: CYPE INGENIEROS, S.A.
- Formato: FIEBDC-3/2002
- Divisa: EUR
- Costes indirectos: 3.00 %
- IVA: 21.00 %

## R Revestimientos y trasdosados

### RT Falsos techos

#### RTF De fibras minerales

**RTF030** m² Falso techo continuo, situado a una altura menor de 4 m, formado por panel acústico de lana de roca, modelo Mono Acoustic "ROCKFON", compuesto por módulos de 1200x1200x40 mm, acabado en color blanco, con perfilería oculta T 40.
Falso techo continuo, situado a una altura menor de 4 m, constituido por panel acústico autoportante de lana de roca volcánica, modelo Mono Acoustic "ROCKFON", compuesto por módulos de 1200x1200x40 mm, con la cara vista revestida con un velo de color blanco y la cara trasera revestida con un contravelo con resistencia al desgaste, acabado en color blanco, suspendido del forjado con perfilería oculta T 40, comprendiendo maestras primarias colocadas cada 1200 mm y maestras secundarias distribuidas cada 600 mm entre las maestras primarias, fijadas al techo mediante soportes colgantes cada 1200 mm. Incluso fijaciones, tornillería, resolución del perímetro y puntos singulares y accesorios de montaje.
Incluye: Replanteo de los ejes de la estructura metálica. Señalización de los puntos de anclaje al forjado o elemento soporte. Nivelación y suspensión de los perfiles primarios y secundarios de la estructura. Corte de las placas. Corte de las placas. Atornillado y colocación de las placas. Tratamiento de juntas. Aplicación del enlucido.
Criterio de medición de proyecto: Superficie medida entre paramentos, según documentación gráfica de Proyecto, sin descontar huecos para instalaciones.
Criterio de medición de obra: Se medirá la superficie realmente ejecutada según especificaciones de Proyecto, sin descontar huecos para instalaciones.
Criterio de valoración económica: El precio incluye la resolución de encuentros y puntos singulares.

| Código | Ud | Descripción | Rendimiento | Precio | Importe |
|---|---|---|---|---|---|
| mt16par150e | m² | Panel acústico autoportante de lana de roca volcánica, modelo Mono Acoustic "ROCKFON", Euroclase A2-s1, d0 de reacción al fuego, compuesto por módulos de 1200x1200x40 mm, con la cara vista revestida con un velo de color blanco y la cara trasera revestida con un contravelo, con resistencia al desgaste, incluso perfilería oculta T 40, varillas de sujeción y trampillas de registro. (material) | 1.050 | 78.41 | 82.33 |
| mt12fta010b | Ud | Arandela de fijación Mono Acoustic, "ROCKFON". (material) | 0.700 | 2.46 | 1.72 |
| mt12fta020b | Ud | Roseta de fijación Mono Acoustic, "ROCKFON". (material) | 4.850 | 14.37 | 69.69 |
| mt12fta030b | m | Cinta de juntas Mono Acoustic, "ROCKFON", de 40 mm de anchura. (material) | 1.700 | 0.01 | 0.02 |
| mt12fta040b | kg | Pasta de juntas Mono Acoustic, "ROCKFON". (material) | 1.100 | 7.12 | 7.83 |
| mt12fta050c | kg | Enlucido color blanco Mono Ready Mix blanco, "ROCKFON". (material) | 1.100 | 14.92 | 16.41 |
| op00fre010 |  | Fresadora. | 1.000 | 0.00 | 0.00 |
| op00ato010 |  | Atornillador. | 1.000 | 0.00 | 0.00 |
| mo015 | h | Oficial 1ª montador de falsos techos. (mano de obra) | 0.253 | 18.13 | 4.59 |
| mo082 | h | Ayudante montador de falsos techos. (mano de obra) | 0.253 | 16.43 | 4.16 |
| % | % | Costes directos complementarios | 2 % | 186.75 | 3.74 |
|  |  | Costes directos |  |  | 190.49 |
