# Fachada de doble hoja, de chapa perfilada de acero con aislamiento intermedio

- Propiedad del archivo: CYPE Ingenieros S.A.
- Formato: FIEBDC-3/2016
- Programa: Generador de precios de la construcción. CYPE Ingenieros, S.A.
- Fecha: 23/01/2025
- Divisa: EUR
- Costes indirectos: 3 %
- IVA: 21 %

## F Fachadas y particiones

### FL Fachadas ligeras

#### FLA De chapas de acero y paneles sándwich

**FLA020** m² Fachada de doble hoja, de chapa perfilada de acero con aislamiento intermedio.
Fachada de doble hoja, formada por hoja interior de bandeja lisa de acero galvanizado, con solape simétrico, de 82 mm de altura y 0,6 mm de espesor, colocada en posición horizontal y fijada mecánicamente a una estructura portante o auxiliar, aislamiento de panel semirrígido de lana de roca Rockbardage Solape Simétrico "ROCKWOOL", no revestido, de 110 mm de espesor, resistencia térmica 3,2 m²K/W, conductividad térmica 0,034 W/(mK), densidad 50 kg/m³, calor específico 840 J/kgK y factor de resistencia a la difusión del vapor de agua 1, simplemente apoyado sobre la bandeja metálica, eliminando el puente térmico producido en la unión de las bandejas y hoja exterior de chapa perfilada de acero galvanizado, de 0,6 mm de espesor, entre 40 y 50 mm de altura de perfil, entre 250 y 270 mm de intereje, colocada en posición vertical con un solape de la chapa superior de 70 mm y un solape lateral de un trapecio y fijada mecánicamente a las bandejas. Incluso accesorios de fijación de las chapas.
Criterio de valoración económica: El precio no incluye la estructura soporte ni la resolución de puntos singulares.
Incluye: Replanteo de las bandejas. Corte, preparación y colocación de las bandejas. Fijación mecánica de las bandejas. Colocación del aislamiento. Replanteo de las chapas. Corte, preparación y colocación de las chapas. Fijación mecánica de las chapas.
Criterio de medición de proyecto: Superficie medida según documentación gráfica de Proyecto, sin duplicar esquinas ni encuentros, deduciendo los huecos de superficie mayor de 1 m².
Criterio de medición de obra: Se medirá la superficie realmente ejecutada según especificaciones de Proyecto, sin duplicar esquinas ni encuentros, deduciendo los huecos de superficie mayor de 1 m².

| Código | Ud | Descripción | Rendimiento | Precio | Importe |
|---|---|---|---|---|---|
| mt13ccg110a | m² | Bandeja lisa de acero galvanizado, con solape simétrico, de 82 mm de altura, 0,6 mm de espesor e inercia entre 75 y 85 cm4, según UNE-EN 14782; para cerramiento de fachada tipo sándwich "in situ" de bandeja metálica. (material) | 1.05 | 10.86 | 11.403 |
| mt13ccg130b | Ud | Tornillo autorroscante de 5,5x50 mm de acero inoxidable, con arandela de EPDM de 16 mm de diámetro. (material) | 7.49 | 0.45 | 3.371 |
| mt13ccg130a | Ud | Tornillo autorroscante de 4,8x22 mm de acero inoxidable, con arandela de EPDM de 16 mm de diámetro. (material) | 1.22 | 0.3 | 0.366 |
| mt16lrw150ce | m² | Panel semirrígido de lana de roca Rockbardage Solape Simétrico "ROCKWOOL", según UNE-EN 13162, no revestido, de 110 mm de espesor, resistencia térmica 3,2 m²K/W, conductividad térmica 0,034 W/(mK), Euroclase A1 de reacción al fuego según UNE-EN 13501-1, densidad 50 kg/m³, calor específico 840 J/kgK y factor de resistencia a la difusión del vapor de agua 1. (material) | 1.05 | 43.82 | 46.011 |
| mt13ccg100b | m² | Chapa perfilada de acero galvanizado, de 0,6 mm de espesor, entre 40 y 50 mm de altura de perfil, entre 250 y 270 mm de intereje e inercia entre 13 y 21 cm4, según UNE-EN 14782. (material) | 1.05 | 5.75 | 6.038 |
| mq08sol020 | h | Equipo y elementos auxiliares para soldadura eléctrica. (maquinaria) | 0.1 | 3.42 | 0.342 |
| mo051 | h | Oficial 1ª montador de cerramientos industriales. (mano de obra) | 0.373 | 23.74 | 8.855 |
| mo098 | h | Ayudante montador de cerramientos industriales. (mano de obra) | 0.373 | 21.94 | 8.184 |
| % | % | Costes directos complementarios | 2 % | 84.570 | 1.691 |
|  |  | Costes directos |  |  | 86.261 |

Residuos:
- colocación: mt13ccg110a; factor de residuo 0.0157477
- colocación: mt13ccg130b Tornillo autorroscante de 5,5x50 mm de acero inoxidable, con arandela de EPDM de 16 mm de diámetro; factor de residuo 0.00375
- colocación: mt13ccg130a Tornillo autorroscante de 4,8x22 mm de acero inoxidable, con arandela de EPDM de 16 mm de diámetro; factor de residuo 0.00418605
- colocación: mt16lrw150ce; factor de residuo 0.03
- colocación: mt13ccg100b; factor de residuo 0.02

## Recursos

**mt13ccg110a** m² Bandeja lisa de acero galvanizado
Datos técnicos: Coste energético 179.657 MJ; Emisión de CO2 18.208 kg; Código LER 17 04 05; Masa del elemento 7.07 kg; Volumen 0.003367 m3
Residuos:
- embalaje: re170203 Plástico. (componente de residuo); rendimiento 0.023 kg; Código LER 17 02 03; Masa del elemento 1 kg; Volumen 0.001667 m3

**mt13ccg130b** Ud Tornillo autorroscante de 5,5x50 mm de acero inoxidable, con arandela de EPDM de 16 mm de diámetro
Datos técnicos: Coste energético 0.484 MJ; Emisión de CO2 0.070 kg; Código LER 17 04 05; Masa del elemento 0.0096 kg; Volumen 0.000005 m3
Residuos:
- embalaje: re150101 Envases de papel y cartón. (componente de residuo); rendimiento 0.001 kg; Código LER 15 01 01; Masa del elemento 1 kg; Volumen 0.001333 m3

**mt13ccg130a** Ud Tornillo autorroscante de 4,8x22 mm de acero inoxidable, con arandela de EPDM de 16 mm de diámetro
Datos técnicos: Coste energético 0.220 MJ; Emisión de CO2 0.032 kg; Código LER 17 04 05; Masa del elemento 0.0043 kg; Volumen 0.000002 m3
Residuos:
- embalaje: re150101 Envases de papel y cartón; rendimiento 0.001 kg

**mt16lrw150ce** m² Panel semirrígido de lana de roca Rockbardage Solape Simétrico "ROCKWOOL"
Datos técnicos: Coste energético 96.629 MJ; Emisión de CO2 4.784 kg; Código LER 17 06 04; Masa del elemento 5.5 kg; Volumen 0.009167 m3
Residuos:
- embalaje: re170203 Plástico; rendimiento 0.034 kg

**mt13ccg100b** m² Chapa perfilada de acero galvanizado
Datos técnicos: Coste energético 227.188 MJ; Emisión de CO2 20.741 kg; Código LER 17 04 05; Masa del elemento 7.07 kg; Volumen 0.003367 m3
Residuos:
- embalaje: re170203 Plástico; rendimiento 0.02 kg
