# Aislamiento térmico por el interior de cubiertas inclinadas de estructura de madera

- Propiedad del archivo: CYPE INGENIEROS, S.A.
- Formato: FIEBDC-3/2002
- Divisa: EUR
- Costes indirectos: 3.00 %
- IVA: 21.00 %

**NAN110** m² Aislamiento térmico por el interior de cubiertas inclinadas de estructura de madera, sobre espacio habitable, formado por: panel lana mineral de lana de roca volcánica Alpharock -E- 225 "ROCKWOOL", según UNE-EN 13162, no revestido, de 40 mm de espesor, resistencia térmica 1,15 m²K/W, conductividad térmica 0,034 W/(mK), colocado a tope y fijado mecánicamente, preparado para recibir el trasdosado interior que sea compatible con él.
Aislamiento térmico por el interior de cubiertas inclinadas de estructura de madera, sobre espacio habitable, formado por: panel lana mineral de lana de roca volcánica Alpharock -E- 225 "ROCKWOOL", según UNE-EN 13162, no revestido, de 40 mm de espesor, resistencia térmica 1,15 m²K/W, conductividad térmica 0,034 W/(mK), colocado a tope y fijado mecánicamente, preparado para recibir el trasdosado interior que sea compatible con él.
Incluye: Corte del aislamiento. Colocación del aislamiento. Colocación de la barrera de vapor. Sellado de juntas de la barrera de vapor. Aplicación del adhesivo de sellado.
Criterio de medición de proyecto: Superficie medida según documentación gráfica de Proyecto.
Criterio de medición de obra: Se medirá la superficie realmente ejecutada según especificaciones de Proyecto.

| Código | Ud | Descripción | Rendimiento | Precio | Importe |
|---|---|---|---|---|---|
| mt16lrw030jbt | m² | Panel semirrígido de lana de roca volcánica Alpharock -E- 225 "ROCKWOOL", según UNE-EN 13162, no revestido, de 40 mm de espesor, resistencia térmica 1,15 m²K/W, conductividad térmica 0,034 W/(mK), densidad 70 kg/m³, calor específico 840 J/kgK y factor de resistencia a la difusión del vapor de agua 1,3. (material) | 1.050 | 6.16 | 6.47 |
| mt16bab020a | Ud | Espiga especial para madera de 6 mm de diámetro y 80 mm de longitud. (material) | 6.000 | 0.58 | 3.48 |
| mo054 | h | Oficial 1ª montador de aislamientos. (mano de obra) | 0.063 | 19.11 | 1.20 |
| mo101 | h | Ayudante montador de aislamientos. (mano de obra) | 0.025 | 17.53 | 0.44 |
| % | % | Costes directos complementarios | 2 % | 11.59 | 0.23 |
|  |  | Costes directos |  |  | 11.82 |
