# Aislamiento térmico por el interior de cubiertas inclinadas sobre espacio no habitable

- Propiedad del archivo: CYPE INGENIEROS, S.A.
- Formato: FIEBDC-3/2002
- Divisa: EUR
- Costes indirectos: 3.00 %
- IVA: 21.00 %

**NAQ030** m² Aislamiento térmico por el interior de cubiertas inclinadas sobre espacio no habitable, formado por panel rígido de poliestireno expandido de superficie lisa y mecanizado lateral a media madera, de 30 mm de espesor, resistencia térmica 0,91 m²K/W, conductividad térmica 0,033 W/(mK), colocado a tope y fijado mecánicamente con taco de expansión y clavo de polipropileno, con aro de estanqueidad.
Aislamiento térmico por el interior de cubiertas inclinadas sobre espacio no habitable, formado por panel rígido de poliestireno expandido de superficie lisa y mecanizado lateral a media madera, de 30 mm de espesor, resistencia térmica 0,91 m²K/W, conductividad térmica 0,033 W/(mK), colocado a tope y fijado mecánicamente con taco de expansión y clavo de polipropileno, con aro de estanqueidad.
Incluye: Limpieza del supradós del forjado. Corte y ajuste del aislamiento. Colocación del aislamiento.
Criterio de medición de proyecto: Superficie medida según documentación gráfica de Proyecto.
Criterio de medición de obra: Se medirá la superficie realmente ejecutada según especificaciones de Proyecto.

| Código | Ud | Descripción | Rendimiento | Precio | Importe |
|---|---|---|---|---|---|
| mt16pel050cc | m² | Panel rígido de poliestireno expandido según UNE-EN 13163, de superficie lisa y mecanizado lateral a media madera, de 30 mm de espesor, conductividad térmica 0,033 W/(mK), Euroclase E de reacción al fuego, con código de designación EPS-EN 13163-L3-W3-T2-S5-P10-CS(10)150-BS250. (material) | 1.100 | 5.05 | 5.56 |
| mt16aaa025c | Ud | Taco de expansión y clavo de polipropileno, de 120 mm, con aro de estanqueidad, para fijación de placas aislantes. (material) | 2.500 | 0.20 | 0.50 |
| mo054 | h | Oficial 1ª montador de aislamientos. (mano de obra) | 0.091 | 19.11 | 1.74 |
| mo101 | h | Ayudante montador de aislamientos. (mano de obra) | 0.091 | 17.53 | 1.60 |
| % | % | Costes directos complementarios | 2 % | 9.40 | 0.19 |
|  |  | Costes directos |  |  | 9.59 |
