# Panel acústico autoportante de lana mineral, modelo Rockbaffle Déco "ROCKFON", rectangular de 1200x300x40 mm, color Stone, suspendido del techo mediante varillas (no incluidas en este precio)

- Propiedad del archivo: CYPE INGENIEROS, S.A.
- Formato: FIEBDC-3/2002
- Divisa: EUR
- Costes indirectos: 3.00 %
- IVA: 21.00 %

**NAT100** Ud Panel acústico autoportante de lana mineral, modelo Rockbaffle Déco "ROCKFON", rectangular de 1200x300x40 mm, color Stone, suspendido del techo mediante varillas (no incluidas en este precio).
Suministro y montaje de panel acústico autoportante de lana mineral, modelo Rockbaffle Déco "ROCKFON", de 1200x300x40 mm, revestido por las dos caras con un velo mineral de color Stone, acabado con un marco metálico lacado en color blanco, suspendido del techo mediante varillas (no incluidas en este precio).
Incluye: Colocación del aislamiento.
Criterio de medición de proyecto: Número de unidades previstas, según documentación gráfica de Proyecto.
Criterio de medición de obra: Se medirá el número de unidades realmente ejecutadas según especificaciones de Proyecto.

| Código | Ud | Descripción | Rendimiento | Precio | Importe |
|---|---|---|---|---|---|
| mt12par130ofaa | Ud | Panel acústico autoportante de lana mineral, modelo Rockbaffle Déco "ROCKFON", de 1200x300x40 mm, revestido por las dos caras con un velo mineral de color Stone, acabado con un marco metálico lacado en color blanco. (material) | 1.000 | 51.21 | 51.21 |
| mo054 | h | Oficial 1ª montador de aislamientos. (mano de obra) | 0.302 | 17.82 | 5.38 |
| mo101 | h | Ayudante montador de aislamientos. (mano de obra) | 0.050 | 16.13 | 0.81 |
| % | % | Costes directos complementarios | 2 % | 57.40 | 1.15 |
|  |  | Costes directos |  |  | 58.55 |
