# Sistema "ROCKPANEL" de revestimiento para fachada ventilada

- Propiedad del archivo: CYPE INGENIEROS, S.A.
- Formato: FIEBDC-3/2002
- Divisa: EUR
- Costes indirectos: 3.00 %
- IVA: 21.00 %

## F Fachadas y particiones

### FA Fachadas ventiladas

#### FAL Sistemas de placas de lana mineral comprimida

**FAL010** m² Sistema "ROCKPANEL" de revestimiento para fachada ventilada, de 0,8 cm de espesor, formado por placa de lana mineral comprimida, Rockpanel Natural "ROCKPANEL", de 1200 mm de altura, 2500 mm de longitud y 8 mm de espesor, color natural, que cambia con el paso del tiempo, acabado Durable, con subestructura soporte de aluminio, compuesta de perfiles verticales en T y en L, y ménsulas para retención de los perfiles sujetas mediante anclajes y tornillería.
Sistema "ROCKPANEL" de revestimiento para fachada ventilada, de 0,8 cm de espesor, formado por placa de lana mineral comprimida, Rockpanel Natural "ROCKPANEL", de 1200 mm de altura, 2500 mm de longitud y 8 mm de espesor, color natural, que cambia con el paso del tiempo, acabado Durable, con subestructura soporte de aluminio, compuesta de perfiles verticales en T y en L, y ménsulas para retención de los perfiles sujetas mediante anclajes y tornillería. Incluso revestimiento de dinteles, vierteaguas, jambas y mochetas, juntas y piezas especiales.
Incluye: Preparación de los elementos de sujeción incorporados previamente a la obra. Replanteo de los ejes verticales y horizontales de las juntas. Fijación de los anclajes al paramento soporte. Realización de todos los trabajos necesarios para la resolución de los huecos. Alineación, aplomado y nivelación del revestimiento de lana mineral comprimida. Fijación definitiva de las piezas a la subestructura soporte. Ejecución de encuentros. Limpieza final del paramento.
Criterio de medición de proyecto: Superficie medida según documentación gráfica de Proyecto, sin duplicar esquinas ni encuentros, deduciendo todos los huecos.
Criterio de medición de obra: Se medirá la superficie realmente ejecutada según especificaciones de Proyecto, sin duplicar esquinas ni encuentros, deduciendo todos los huecos.

| Código | Ud | Descripción | Rendimiento | Precio | Importe |
|---|---|---|---|---|---|
| mt12plr010eba1E | m² | Placa de lana mineral comprimida, Rockpanel Natural "ROCKPANEL", de 1200 mm de altura, 2500 mm de longitud y 8 mm de espesor, color natural, que cambia con el paso del tiempo, acabado Durable. (material) | 1.050 | 57.42 | 60.29 |
| mt12plr015 | m² | Subestructura soporte de aluminio, sistema "ROCKPANEL", compuesta de perfiles verticales en T y en L, y ménsulas para retención de los perfiles sujetas mediante anclajes y tornillería, incluso remaches para fijación de las placas. (material) | 1.000 | 23.10 | 23.10 |
| op00ato010 |  | Atornillador. | 1.000 | 0.00 | 0.00 |
| mo052 | h | Oficial 1ª montador de sistemas de fachadas prefabricadas. (mano de obra) | 0.581 | 18.13 | 10.53 |
| mo099 | h | Ayudante montador de sistemas de fachadas prefabricadas. (mano de obra) | 0.581 | 16.43 | 9.55 |
| % | % | Costes directos complementarios | 3 % | 103.47 | 3.10 |
|  |  | Costes directos |  |  | 106.57 |
