# Sistema de protección pasiva contra incendios de viga de acero HEA 100

- Propiedad del archivo: CYPE INGENIEROS, S.A.
- Formato: FIEBDC-3/2002
- Divisa: EUR
- Costes indirectos: 3.00 %
- IVA: 21.00 %

## I Instalaciones

### IO Contra incendios

#### IOJ Protección pasiva contra incendios

**IOJ022** m Sistema de protección pasiva contra incendios de viga de acero HEA 100, protegida en 3 caras y con una resistencia al fuego de 30 minutos, mediante recubrimiento con panel rígido de lana de roca, Conlit P "ROCKWOOL", no revestido, de 25 mm de espesor, fijado con adhesivo Cola Conlit "ROCKWOOL" y tornillos de fijación. Incluso piezas soporte cortadas del mismo panel.
Sistema de protección pasiva contra incendios de viga de acero HEA 100, protegida en 3 caras y con una resistencia al fuego de 30 minutos, mediante recubrimiento con panel rígido de lana de roca, Conlit P "ROCKWOOL", no revestido, de 25 mm de espesor, fijado con adhesivo Cola Conlit "ROCKWOOL" y tornillos de fijación. Incluso piezas soporte cortadas del mismo panel.
Incluye: Replanteo. Corte del panel. Fijación de las piezas soporte al elemento estructural, con adhesivo. Fijación del panel a las piezas soporte y al elemento estructural, con adhesivo y tornillos de fijación. Resolución de las uniones entre paneles, con adhesivo y tornillos de fijación. Limpieza.
Criterio de medición de proyecto: Longitud medida según documentación gráfica de Proyecto.
Criterio de medición de obra: Se medirá la longitud realmente ejecutada según especificaciones de Proyecto.

| Código | Ud | Descripción | Rendimiento | Precio | Importe |
|---|---|---|---|---|---|
| mt16lrw080ca | m² | Panel rígido de lana de roca Conlit 150 P "ROCKWOOL", según UNE-EN 13162, no revestido, de 25 mm de espesor, resistencia térmica 0,609756 m²K/W, conductividad térmica 0,035 W/(mK), densidad 180 kg/m³, calor específico 0,84 J/kgK y factor de resistencia a la difusión del vapor de agua 1,3, Euroclase A1 de reacción al fuego, para protección contra incendios de elementos constructivos. (material) | 0.321 | 18.39 | 5.90 |
| mt16lrw081b | kg | Adhesivo a base de silicatos, de fraguado lento, Cola Conlit "ROCKWOOL", para encolado de piezas de lana de roca tipo Conlit en instalaciones sometidas a altas temperaturas o elementos de protección pasiva contra incendios. (material) | 0.073 | 8.94 | 0.65 |
| mt16lrw082sa | Ud | Tornillo de unión de alambre de acero galvanizado en forma de hélice, Conlit ACR 50 "ROCKWOOL", de 50 mm de longitud, para paneles de lana de roca. (material) | 9.000 | 2.75 | 24.75 |
| mo054 | h | Oficial 1ª montador de aislamientos. (mano de obra) | 0.142 | 19.11 | 2.71 |
| mo101 | h | Ayudante montador de aislamientos. (mano de obra) | 0.142 | 17.53 | 2.49 |
| % | % | Costes directos complementarios | 2 % | 36.50 | 0.73 |
|  |  | Costes directos |  |  | 37.23 |
