# Franja cortafuegos en encuentro entre forjado y fachada ligera

- Propiedad del archivo: CYPE INGENIEROS, S.A.
- Formato: FIEBDC-3/2002
- Divisa: EUR
- Costes indirectos: 3.00 %
- IVA: 21.00 %

## I Instalaciones

### IO Contra incendios

#### IOJ Protección pasiva contra incendios

**IOJ052** m² Franja cortafuegos en encuentro entre forjado y fachada ligera, con una resistencia al fuego EI 120, sistema Conlit FP "ROCKWOOL", compuesta por dos paneles rígidos de lana de roca Conlit 150 P, no revestidos, de 50 mm de espesor, resistencia térmica 1,21951 m²K/W, conductividad térmica 0,035 W/(mK), densidad 180 kg/m³, calor específico 0,84 J/kgK y factor de resistencia a la difusión del vapor de agua 1,3, cada uno, unidos entre sí y fijados al forjado y a la fachada ligera, con escuadras de acero galvanizado, Conlit FP Superior, de 3 mm de espesor, escuadras de acero galvanizado, Conlit FP Inferior, de 3 mm de espesor y tornillos de unión, Conlit ACR 100, de 100 mm de longitud. Incluso elementos de fijación y tornillería.
Franja cortafuegos en encuentro entre forjado y fachada ligera, con una resistencia al fuego EI 120, sistema Conlit FP "ROCKWOOL", compuesta por dos paneles rígidos de lana de roca Conlit 150 P, no revestidos, de 50 mm de espesor, resistencia térmica 1,21951 m²K/W, conductividad térmica 0,035 W/(mK), densidad 180 kg/m³, calor específico 0,84 J/kgK y factor de resistencia a la difusión del vapor de agua 1,3, cada uno, unidos entre sí y fijados al forjado y a la fachada ligera, con escuadras de acero galvanizado, Conlit FP Superior, de 3 mm de espesor, escuadras de acero galvanizado, Conlit FP Inferior, de 3 mm de espesor y tornillos de unión, Conlit ACR 100, de 100 mm de longitud. Incluso elementos de fijación y tornillería.
Incluye: Replanteo. Preparación y corte de los paneles. Presentación de las escuadras. Colocación de los paneles. Ajuste y fijación de las escuadras. Unión entre paneles con tornillos de fijación.
Criterio de medición de proyecto: Superficie medida según documentación gráfica de Proyecto.
Criterio de medición de obra: Se medirá la superficie realmente ejecutada según especificaciones de Proyecto.

| Código | Ud | Descripción | Rendimiento | Precio | Importe |
|---|---|---|---|---|---|
| mt16lrw084d | Ud | Escuadra de acero galvanizado, Conlit FP Superior "ROCKWOOL", de 3 mm de espesor, incluso anclajes mecánicos de expansión de acero galvanizado. (material) | 1.660 | 16.51 | 27.41 |
| mt16lrw085d | Ud | Escuadra de acero galvanizado, Conlit FP Inferior "ROCKWOOL", de 3 mm de espesor, incluso anclajes mecánicos de expansión de acero galvanizado. (material) | 1.660 | 29.15 | 48.39 |
| mt16lrw080cd | m² | Panel rígido de lana de roca Conlit 150 P "ROCKWOOL", según UNE-EN 13162, no revestido, de 50 mm de espesor, resistencia térmica 1,21951 m²K/W, conductividad térmica 0,035 W/(mK), densidad 180 kg/m³, calor específico 0,84 J/kgK y factor de resistencia a la difusión del vapor de agua 1,3, Euroclase A1 de reacción al fuego, para protección contra incendios de elementos constructivos. (material) | 2.100 | 37.49 | 78.73 |
| mt16lrw082td | Ud | Tornillo de unión de alambre de acero galvanizado en forma de hélice, Conlit ACR 100 "ROCKWOOL", de 100 mm de longitud, para paneles de lana de roca. (material) | 5.000 | 3.11 | 15.55 |
| mo054 | h | Oficial 1ª montador de aislamientos. (mano de obra) | 0.270 | 19.11 | 5.16 |
| mo101 | h | Ayudante montador de aislamientos. (mano de obra) | 0.270 | 17.53 | 4.73 |
| % | % | Costes directos complementarios | 2 % | 179.97 | 3.60 |
|  |  | Costes directos |  |  | 183.57 |
