# Aislamiento térmico de tuberías

- Propiedad del archivo: CYPE INGENIEROS, S.A.
- Formato: FIEBDC-3/2002
- Divisa: EUR
- Costes indirectos: 3.00 %
- IVA: 21.00 %

## N Aislamientos e impermeabilizaciones

### NA Aislamientos térmicos

#### NAA Tuberías y bajantes

**NAA010** m Aislamiento térmico de tuberías.
Aislamiento térmico de tubería en instalación interior de calefacción, colocada superficialmente, para la distribución de fluidos calientes (de +40°C a +60°C), formado por coquilla de espuma elastomérica, de 7 mm de diámetro interior y 25 mm de espesor, a base de caucho sintético flexible, de estructura celular cerrada, con adhesivo para las uniones.
Incluye: Preparación de la superficie soporte. Replanteo y corte del aislamiento. Colocación del aislamiento.
Criterio de medición de proyecto: Longitud medida según documentación gráfica de Proyecto.
Criterio de medición de obra: Se medirá la longitud realmente ejecutada según especificaciones de Proyecto.

| Código | Ud | Descripción | Rendimiento | Precio | Importe |
|---|---|---|---|---|---|
| mt17coe070ad | m | Coquilla de espuma elastomérica, de 7 mm de diámetro interior y 25 mm de espesor, a base de caucho sintético flexible, de estructura celular cerrada. (material) | 1.050 | 11.87 | 12.46 |
| mt17coe110 | l | Adhesivo para coquilla elastomérica. (material) | 0.007 | 19.01 | 0.13 |
| mo054 | h | Oficial 1ª montador de aislamientos. (mano de obra) | 0.076 | 22.74 | 1.73 |
| mo101 | h | Ayudante montador de aislamientos. (mano de obra) | 0.076 | 21.02 | 1.60 |
| % | % | Costes directos complementarios | 2 % | 15.92 | 0.32 |
|  |  | Costes directos |  |  | 16.24 |
