# Aislamiento termoacústico exterior para conducto metálico circular de climatización

- Propiedad del archivo: CYPE INGENIEROS, S.A.
- Formato: FIEBDC-3/2002
- Divisa: EUR
- Costes indirectos: 3.00 %
- IVA: 21.00 %

## N Aislamientos e impermeabilizaciones

### NA Aislamientos térmicos

#### NAC Conductos metálicos

**NAC010** m² Aislamiento termoacústico exterior para conducto metálico circular de climatización, realizado con fieltro aislante de lana mineral, Rockwool 133 EF "ROCKWOOL", autoadhesivo, revestido por una de sus caras con un complejo de aluminio que actúa como barrera de vapor, de 30 mm de espesor, conductividad térmica 0,039 W/(mK).
Aislamiento termoacústico exterior para conducto metálico circular de climatización, realizado con fieltro aislante de lana mineral, Rockwool 133 EF "ROCKWOOL", autoadhesivo, revestido por una de sus caras con un complejo de aluminio que actúa como barrera de vapor, de 30 mm de espesor, conductividad térmica 0,039 W/(mK).
Incluye: Limpieza y preparación de la superficie soporte. Replanteo y corte del aislamiento. Colocación del aislamiento.
Criterio de medición de proyecto: Superficie medida según documentación gráfica de Proyecto.
Criterio de medición de obra: Se medirá la superficie realmente ejecutada según especificaciones de Proyecto.

| Código | Ud | Descripción | Rendimiento | Precio | Importe |
|---|---|---|---|---|---|
| mt16lrw050rc | m² | Fieltro aislante de lana mineral, Rockwool 133 EF "ROCKWOOL", autoadhesivo, revestido por una de sus caras con un complejo de aluminio que actúa como barrera de vapor, de 30 mm de espesor, conductividad térmica 0,039 W/(mK), densidad 40 kg/m³, calor específico 840 J/kgK y factor de resistencia a la difusión del vapor de agua 1,3, según UNE-EN 13162. (material) | 1.100 | 15.42 | 16.96 |
| mo054 | h | Oficial 1ª montador de aislamientos. (mano de obra) | 0.088 | 18.13 | 1.60 |
| mo101 | h | Ayudante montador de aislamientos. (mano de obra) | 0.088 | 16.43 | 1.45 |
| % | % | Costes directos complementarios | 2 % | 20.01 | 0.40 |
|  |  | Costes directos |  |  | 20.41 |
