# Aislamiento térmico bajo forjado

- Propiedad del archivo: CYPE INGENIEROS, S.A.
- Formato: FIEBDC-3/2002
- Divisa: EUR
- Costes indirectos: 3.00 %
- IVA: 21.00 %

## N Aislamientos e impermeabilizaciones

### NA Aislamientos térmicos

#### NAD Bajo forjados

**NAD010** m² Aislamiento térmico bajo forjado, formado por panel semirrígido de lana de roca volcánica Alpharock -E- 225 "ROCKWOOL", según UNE-EN 13162, no revestido, de 30 mm de espesor, resistencia térmica 0,85 m²K/W, conductividad térmica 0,034 W/(mK), colocado a tope y fijado con adhesivo cementoso.
Aislamiento térmico bajo forjado, formado por panel semirrígido de lana de roca volcánica Alpharock -E- 225 "ROCKWOOL", según UNE-EN 13162, no revestido, de 30 mm de espesor, resistencia térmica 0,85 m²K/W, conductividad térmica 0,034 W/(mK), colocado a tope y fijado con adhesivo cementoso.
Incluye: Limpieza y preparación de la superficie soporte. Replanteo y corte del aislamiento. Colocación del aislamiento. Fijación del aislamiento.
Criterio de medición de proyecto: Superficie medida según documentación gráfica de Proyecto.
Criterio de medición de obra: Se medirá la superficie realmente ejecutada según especificaciones de Proyecto.

| Código | Ud | Descripción | Rendimiento | Precio | Importe |
|---|---|---|---|---|---|
| mt16lrw030jav | m² | Panel semirrígido de lana de roca volcánica Alpharock -E- 225 "ROCKWOOL", según UNE-EN 13162, no revestido, de 30 mm de espesor, resistencia térmica 0,85 m²K/W, conductividad térmica 0,034 W/(mK), densidad 70 kg/m³, calor específico 840 J/kgK y factor de resistencia a la difusión del vapor de agua 1,3. (material) | 1.050 | 4.56 | 4.79 |
| mt16aaa040c | kg | Adhesivo cementoso para fijación de paneles aislantes. (material) | 2.500 | 0.45 | 1.13 |
| mo054 | h | Oficial 1ª montador de aislamientos. (mano de obra) | 0.110 | 18.13 | 1.99 |
| mo101 | h | Ayudante montador de aislamientos. (mano de obra) | 0.110 | 16.43 | 1.81 |
| % | % | Costes directos complementarios | 2 % | 9.72 | 0.19 |
|  |  | Costes directos |  |  | 9.91 |
