# Aislamiento térmico por el exterior en fachada ventilada

- Propiedad del archivo: CYPE INGENIEROS, S.A.
- Formato: FIEBDC-3/2002
- Divisa: EUR
- Costes indirectos: 3.00 %
- IVA: 21.00 %

## N Aislamientos e impermeabilizaciones

### NA Aislamientos térmicos

#### NAF Fachadas y medianerías

**NAF040** m² Aislamiento térmico por el exterior en fachada ventilada, formado por panel rígido de lana de roca volcánica Ventirock Duo "ROCKWOOL", según UNE-EN 13162, no revestido de doble densidad, de 50 mm de espesor, resistencia térmica 1,45 m²K/W, conductividad térmica 0,034 W/(mK), colocado a tope y fijado mecánicamente.
Aislamiento térmico por el exterior en fachada ventilada, formado por panel rígido de lana de roca volcánica Ventirock Duo "ROCKWOOL", según UNE-EN 13162, no revestido de doble densidad, de 50 mm de espesor, resistencia térmica 1,45 m²K/W, conductividad térmica 0,034 W/(mK), colocado a tope y fijado mecánicamente.
Incluye: Limpieza y preparación de la superficie del soporte. Replanteo y corte del aislamiento. Aplicación del adhesivo. Colocación del aislamiento. Resolución de puntos singulares. Sellado de juntas y uniones.
Criterio de medición de proyecto: Superficie medida según documentación gráfica de Proyecto.
Criterio de medición de obra: Se medirá la superficie realmente ejecutada según especificaciones de Proyecto.

| Código | Ud | Descripción | Rendimiento | Precio | Importe |
|---|---|---|---|---|---|
| mt16lrw160aa | Ud | Fijación mecánica, Ejot Pin DH "ROCKWOOL", de 60 mm de longitud, con arandela de EPS para evitar el puente térmico puntual en la fijación del aislamiento, DH "ROCKWOOL", de 90 mm de diámetro, para paneles aislantes de lana de roca de la gama Ventirock "ROCKWOOL". (material) | 1.000 | 2.17 | 2.17 |
| mt16lrw030bdcn | m² | Panel rígido de lana de roca volcánica Ventirock Duo "ROCKWOOL", según UNE-EN 13162, no revestido de doble densidad, de 50 mm de espesor, resistencia térmica 1,45 m²K/W, conductividad térmica 0,034 W/(mK), Euroclase A1 de reacción al fuego según UNE-EN 13501-1, densidad 40 kg/m³, calor específico 840 J/kgK y factor de resistencia a la difusión del vapor de agua 1. (material) | 1.050 | 10.16 | 10.67 |
| mo054 | h | Oficial 1ª montador de aislamientos. (mano de obra) | 0.079 | 19.42 | 1.53 |
| mo101 | h | Ayudante montador de aislamientos. (mano de obra) | 0.039 | 17.90 | 0.70 |
| % | % | Costes directos complementarios | 2 % | 15.07 | 0.30 |
|  |  | Costes directos |  |  | 15.37 |
