# Aislamiento térmico intermedio en tabique de placas

- Propiedad del archivo: CYPE INGENIEROS, S.A.
- Formato: FIEBDC-3/2002
- Divisa: EUR
- Costes indirectos: 3.00 %
- IVA: 21.00 %

## N Aislamientos e impermeabilizaciones

### NA Aislamientos térmicos

#### NAP Particiones

**NAP020** m² Aislamiento térmico intermedio en tabique de placas, formado por panel flexible de lana de roca volcánica Rockfit 202 "ROCKWOOL", según UNE-EN 13162, no revestido, de 40 mm de espesor, resistencia térmica 1,05 m²K/W, conductividad térmica 0,037 W/(mK), colocado entre los montantes de la estructura portante.
Aislamiento térmico intermedio en tabique de placas, formado por panel flexible de lana de roca volcánica Rockfit 202 "ROCKWOOL", según UNE-EN 13162, no revestido, de 40 mm de espesor, resistencia térmica 1,05 m²K/W, conductividad térmica 0,037 W/(mK), colocado entre los montantes de la estructura portante.
Incluye: Corte y preparación del aislamiento a colocar entre los montantes. Colocación del aislamiento entre los montantes.
Criterio de medición de proyecto: Superficie medida según documentación gráfica de Proyecto.
Criterio de medición de obra: Se medirá la superficie realmente ejecutada según especificaciones de Proyecto.

| Código | Ud | Descripción | Rendimiento | Precio | Importe |
|---|---|---|---|---|---|
| mt16lrw030bnbl | m² | Panel flexible de lana de roca volcánica Rockfit 202 "ROCKWOOL", según UNE-EN 13162, no revestido, de 40 mm de espesor, resistencia térmica 1,05 m²K/W, conductividad térmica 0,037 W/(mK), densidad 28 kg/m³, calor específico 840 J/kgK y factor de resistencia a la difusión del vapor de agua 1. (material) | 1.000 | 2.30 | 2.30 |
| mo054 | h | Oficial 1ª montador de aislamientos. (mano de obra) | 0.055 | 19.11 | 1.05 |
| mo101 | h | Ayudante montador de aislamientos. (mano de obra) | 0.055 | 17.53 | 0.96 |
| % | % | Costes directos complementarios | 2 % | 4.31 | 0.09 |
|  |  | Costes directos |  |  | 4.40 |
