# Cubierta plana transitable, no ventilada, con solado fijo, tipo convencional, para uso deportivo. Impermeabilización con láminas asfálticas, tipo monocapa

- Propiedad del archivo: CYPE INGENIEROS, S.A.
- Formato: FIEBDC-3/2002
- Divisa: EUR
- Costes indirectos: 3.00 %
- IVA: 21.00 %

## Q Cubiertas

### QA Planas transitables, no ventiladas

#### QAD Con solado fijo, para uso deportivo

**QAD010** m² Cubierta plana transitable, no ventilada, con solado fijo, tipo convencional, para uso deportivo. Impermeabilización con láminas asfálticas, tipo monocapa.
Cubierta plana transitable, no ventilada, con solado fijo, tipo convencional, pendiente del 1% al 5%, para uso deportivo. FORMACIÓN DE PENDIENTES: mediante encintado de limatesas, limahoyas y juntas con maestras de ladrillo cerámico hueco doble y capa de arcilla expandida, vertida en seco y consolidada en su superficie con lechada de cemento, proporcionando una resistencia a compresión de 1 MPa y con una conductividad térmica de 0,087 W/(mK), con espesor medio de 10 cm; con capa de regularización de mortero de cemento, industrial, M-5 de 4 cm de espesor, acabado fratasado; AISLAMIENTO TÉRMICO: panel rígido de lana de roca Hardrock 391 Bigpanel "ROCKWOOL"; CAPA SEPARADORA BAJO CAPA DE REFUERZO: geotextil no tejido compuesto por fibras de poliéster unidas por agujeteado, (150 g/m²); CAPA DE REFUERZO: mortero de cemento CEM II/B-P 32,5 N tipo M-10 de 4 cm de espesor; IMPERMEABILIZACIÓN: tipo monocapa, adherida, formada por una lámina de betún modificado con elastómero SBS, LBM(SBS)-40-FP, totalmente adherida con soplete; CAPA SEPARADORA BAJO PROTECCIÓN: geotextil no tejido compuesto por fibras de poliéster unidas por agujeteado, (200 g/m²); CAPA DE PROTECCIÓN: revestimiento continuo sintético, formado por la aplicación sucesiva de una capa de mortero epoxi bicomponente, abrasión Taber en seco < 0,2 g y rendimiento aproximado de 0,80 kg/m²; dos capas de mortero bicomponente a base de resinas acrílico-epoxi, abrasión Taber en seco < 0,2 g y rendimiento aproximado de 0,4 kg/m² por capa; y una capa de sellado con pintura bicomponente a base de resinas acrílico-epoxi, abrasión Taber en seco < 0,2 g, viscosidad > 40 poises y rendimiento aproximado de 0,2 kg/m²; extendidas a mano mediante rastras de banda de goma en capas uniformes con un espesor total aproximado de 1,0 mm, colocado sobre base de hormigón HA-25/B/20/XC2 de 10 cm de espesor, armado con malla electrosoldada ME 15x15 Ø 5-5 B 500 T 6x2,20 UNE-EN 10080.
Criterio de valoración económica: El precio no incluye la ejecución y el sellado de las juntas ni la ejecución de remates en los encuentros con paramentos y desagües.
Incluye: Replanteo de los puntos singulares. Replanteo de las pendientes y trazado de limatesas, limahoyas y juntas. Formación de pendientes mediante encintado de limatesas, limahoyas y juntas con maestras de ladrillo. Relleno de juntas con poliestireno expandido. Vertido en seco de la arcilla expandida hasta alcanzar el nivel de coronación de las maestras, y consolidación con lechada de cemento. Vertido, extendido y regleado del mortero de regularización. Revisión de la superficie base en la que se realiza la fijación del aislamiento de acuerdo con las exigencias de la técnica a emplear. Corte, ajuste y colocación del aislamiento. Limpieza y preparación de la superficie. Colocación de la impermeabilización. Colocación de la capa separadora bajo protección. Colocación de la malla electrosoldada con separadores homologados. Vertido y compactación del hormigón. Aplicación de las sucesivas capas que forman el revestimiento deportivo.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según UNE-EN 771-1. (material) | 3.000 | 0.29 | 0.87 |
| mt01arl030a | m³ | Arcilla expandida, suministrada en sacos, según UNE-EN 13055-1. (material) | 0.100 | 144.49 | 14.45 |
| mt09lec020b | m³ | Lechada de cemento CEM II/B-P 32,5 N 1/3. (material) | 0.010 | 112.60 | 1.13 |
| mt16pea020b | m² | Panel rígido de poliestireno expandido, según UNE-EN 13163, mecanizado lateral recto, de 20 mm de espesor, resistencia térmica 0,55 m²K/W, conductividad térmica 0,036 W/(mK), para junta de dilatación. (material) | 0.010 | 1.34 | 0.01 |
| mt08aaa010a | m³ | Agua. (material) | 0.014 | 1.50 | 0.02 |
| mt09mif010ca | t | Mortero industrial para albañilería, de cemento, color gris, categoría M-5 (resistencia a compresión 5 N/mm²), suministrado en sacos, según UNE-EN 998-2. (material) | 0.075 | 53.48 | 4.01 |
| mt16lrw020maa | m² | Panel rígido de lana de roca Hardrock 391 Bigpanel "ROCKWOOL", según UNE-EN 13162, de doble densidad (230 kg/m³ en la capa superior de alta dureza superficial y 150 kg/m³ en la capa inferior), no revestido, de 30 mm de espesor, resistencia térmica 0,7 m²K/W, conductividad térmica 0,041 W/(mK), Euroclase A1 de reacción al fuego según UNE-EN 13501-1, calor específico 840 J/kgK y factor de resistencia a la difusión del vapor de agua 1,4. (material) | 1.050 | 20.10 | 21.11 |
| mt14gsa020bc | m² | Geotextil no tejido compuesto por fibras de poliéster unidas por agujeteado, con una resistencia a la tracción longitudinal de 1,88 kN/m, una resistencia a la tracción transversal de 1,49 kN/m, una apertura de cono al ensayo de perforación dinámica según UNE-EN ISO 13433 inferior a 40 mm, resistencia CBR a punzonamiento 0,3 kN y una masa superficial de 150 g/m², según UNE-EN 13252. (material) | 1.050 | 0.68 | 0.71 |
| mt09mor010e | m³ | Mortero de cemento CEM II/B-P 32,5 N tipo M-10, confeccionado en obra con 380 kg/m³ de cemento y una proporción en volumen 1/4. (material) | 0.040 | 133.30 | 5.33 |
| mt14lba010g | m² | Lámina de betún modificado con elastómero SBS, LBM(SBS)-40-FP, de 3,5 mm de espesor, masa nominal 4 kg/m², con armadura de fieltro de poliéster no tejido de 160 g/m², de superficie no protegida. Según UNE-EN 13707. (material) | 1.100 | 6.93 | 7.62 |
| mt14gsa020ce | m² | Geotextil no tejido compuesto por fibras de poliéster unidas por agujeteado, con una resistencia a la tracción longitudinal de 1,63 kN/m, una resistencia a la tracción transversal de 2,08 kN/m, una apertura de cono al ensayo de perforación dinámica según UNE-EN ISO 13433 inferior a 27 mm, resistencia CBR a punzonamiento 0,4 kN y una masa superficial de 200 g/m², según UNE-EN 13252. (material) | 1.050 | 0.93 | 0.98 |
| mt07ame010b | m² | Malla electrosoldada ME 15x15 Ø 5-5 B 500 T 6x2,20 UNE-EN 10080. (material) | 1.100 | 3.36 | 3.70 |
| mt10haf010ctmu | m³ | Hormigón HA-25/B/20/XC2, fabricado en central. (material) | 0.100 | 88.20 | 8.82 |
| mt47adc010a | kg | Mortero epoxi bicomponente. (material) | 0.800 | 3.47 | 2.78 |
| mt47adc020a | kg | Mortero bicomponente a base de resinas acrílico-epoxi. (material) | 0.800 | 11.36 | 9.09 |
| mt27pij030a | kg | Pintura bicomponente a base de resinas acrílico-epoxi. (material) | 0.200 | 12.29 | 2.46 |
| op00sop010 |  | Soplete para soldadura de láminas asfálticas. | 1.000 | 0.00 | 0.00 |
| mo020 | h | Oficial 1ª construcción. (mano de obra) | 0.567 | 22.13 | 12.55 |
| mo113 | h | Peón ordinario construcción. (mano de obra) | 1.004 | 20.78 | 20.86 |
| mo029 | h | Oficial 1ª aplicador de láminas impermeabilizantes. (mano de obra) | 0.153 | 22.13 | 3.39 |
| mo067 | h | Ayudante aplicador de láminas impermeabilizantes. (mano de obra) | 0.153 | 21.02 | 3.22 |
| mo054 | h | Oficial 1ª montador de aislamientos. (mano de obra) | 0.055 | 22.74 | 1.25 |
| mo101 | h | Ayudante montador de aislamientos. (mano de obra) | 0.055 | 21.02 | 1.16 |
| % | % | Costes directos complementarios | 2 % | 125.52 | 2.51 |
|  |  | Costes directos |  |  | 128.03 |
