# Trasdosado autoportante de panel acústico de lana de roca volcánica, modelo VertiQ "ROCKFON", compuesto por módulos de 2700x1200x40 mm, en color blanco con canto recto para perfilería vista T 24

- Propiedad del archivo: CYPE INGENIEROS, S.A.
- Formato: FIEBDC-3/2002
- Divisa: EUR
- Costes indirectos: 3.00 %
- IVA: 21.00 %

## R Revestimientos y trasdosados

### RR Trasdosados

#### RRP De paneles de lana mineral

**RRP010** m² Trasdosado autoportante de panel acústico de lana de roca volcánica, modelo VertiQ "ROCKFON", compuesto por módulos de 2700x1200x40 mm, en color blanco con canto recto para perfilería vista T 24.
Trasdosado autoportante de panel acústico de lana de roca volcánica, modelo VertiQ "ROCKFON", compuesto por módulos de 2700x1200x40 mm, con la cara vista revestida con un tejido duradero y la cara trasera revestida con un contravelo, en color blanco con canto recto para perfilería vista T 24. Incluso accesorios de fijación.
Incluye: Preparación de la superficie soporte. Montaje de los ángulos entrantes y de los elementos de fijación. Nivelación y colocación de los perfiles perimetrales. Corte de los paneles. Instalación del primer panel mural. Colocación de los paneles de la sección principal. Instalación del último panel.
Criterio de medición de proyecto: Superficie medida según documentación gráfica de Proyecto.
Criterio de medición de obra: Se medirá la superficie realmente ejecutada según especificaciones de Proyecto.
Criterio de valoración económica: El precio incluye la resolución de encuentros y puntos singulares y las ayudas de albañilería para instalaciones.

| Código | Ud | Descripción | Rendimiento | Precio | Importe |
|---|---|---|---|---|---|
| mt16par140da | m² | Panel acústico autoportante de lana de roca volcánica, modelo VertiQ "ROCKFON", Euroclase A2-s1, d0 de reacción al fuego, compuesto por módulos de 2700x1200x40 mm, con la cara vista revestida con un tejido duradero y la cara trasera revestida con un contravelo, en color blanco con canto recto para perfilería vista T 24. (material) | 1.050 | 77.09 | 80.94 |
| mt12par141 | Ud | Accesorios para la instalación de trasdosados autoportantes de paneles de lana mineral. (material) | 1.000 | 3.50 | 3.50 |
| mo054 | h | Oficial 1ª montador de aislamientos. (mano de obra) | 0.394 | 18.13 | 7.14 |
| mo101 | h | Ayudante montador de aislamientos. (mano de obra) | 0.151 | 16.43 | 2.48 |
| % | % | Costes directos complementarios | 2 % | 94.06 | 1.88 |
|  |  | Costes directos |  |  | 95.94 |
