# Falso techo registrable

- Propiedad del archivo: CYPE INGENIEROS, S.A.
- Formato: FIEBDC-3/2002
- Divisa: EUR
- Costes indirectos: 3.00 %
- IVA: 21.00 %

## R Revestimientos y trasdosados

### RT Falsos techos

#### RTF De fibras minerales

**RTF010** m² Falso techo registrable, situado a una altura menor de 4 m, formado por panel acústico de lana de roca, modelo Ekla "ROCKFON", compuesto por módulos de 600x600x20 mm, acabado liso en color blanco, con perfilería vista T 15.
Falso techo registrable, situado a una altura menor de 4 m, constituido por panel acústico autoportante de lana de roca, modelo Ekla "ROCKFON", compuesto por módulos de 600x600x20 mm, con una capa de pintura en la cara vista y un velo mineral en la cara opuesta; acabado liso en color blanco, con canto recto, suspendido del forjado con perfilería vista T 15, con suela de 15 mm de anchura, de acero galvanizado, de color blanco, comprendiendo perfiles primarios, secundarios y angulares de remate, fijados al techo con varillas y cuelgues.
Incluye: Replanteo de los ejes de la trama modular. Nivelación y colocación de los perfiles perimetrales. Replanteo de los perfiles principales de la trama. Señalización de los puntos de anclaje al forjado. Nivelación y suspensión de los perfiles principales y secundarios de la trama. Corte de las placas. Colocación de las placas.
Criterio de medición de proyecto: Superficie medida entre paramentos, según documentación gráfica de Proyecto, sin descontar huecos para instalaciones.
Criterio de medición de obra: Se medirá la superficie realmente ejecutada según especificaciones de Proyecto, sin descontar huecos para instalaciones.
Criterio de valoración económica: El precio incluye la resolución de encuentros y puntos singulares.

| Código | Ud | Descripción | Rendimiento | Precio | Importe |
|---|---|---|---|---|---|
| mt16par020aa | m² | Panel acústico autoportante de lana de roca volcánica, modelo Ekla "ROCKFON", de resistencia térmica 0,5 m²K/W, Euroclase A1 de reacción al fuego, compuesto por módulos de 600x600x20 mm, con una capa de pintura en la cara vista y un velo mineral en la cara opuesta; acabado liso en color blanco con canto recto para perfilería vista T 15. (material) | 1.020 | 11.76 | 12.00 |
| mt12fpg040cya | m | Perfil primario T 15 15x38x3700 mm, color blanco, de acero galvanizado, según UNE-EN 13964. (material) | 0.700 | 0.72 | 0.50 |
| mt12fpg040dua | m | Perfil secundario T 15 15x38x600 mm, color blanco, de acero galvanizado, según UNE-EN 13964. (material) | 1.500 | 0.72 | 1.08 |
| mt12fpg030hk | m | Perfil angular 24/24/3000 mm, color blanco, de acero galvanizado, según UNE-EN 13964. (material) | 0.400 | 0.49 | 0.20 |
| mt12fac020b | Ud | Varilla metálica de acero galvanizado de 6 mm de diámetro. (material) | 2.000 | 0.32 | 0.64 |
| mt12fac050 | Ud | Accesorios para la instalación de falsos techos registrables. (material) | 1.000 | 1.61 | 1.61 |
| op00fre010 |  | Fresadora. | 1.000 | 0.00 | 0.00 |
| op00ato010 |  | Atornillador. | 1.000 | 0.00 | 0.00 |
| mo015 | h | Oficial 1ª montador de falsos techos. (mano de obra) | 0.256 | 18.13 | 4.64 |
| mo082 | h | Ayudante montador de falsos techos. (mano de obra) | 0.256 | 16.43 | 4.21 |
| % | % | Costes directos complementarios | 2 % | 24.88 | 0.50 |
|  |  | Costes directos |  |  | 25.38 |
