# Aislamiento térmico por el exterior en muro cortina

- Propiedad del archivo: CYPE Ingenieros S.A.
- Formato: FIEBDC-3/2016
- Programa: Generador de precios de la construcción. CYPE Ingenieros, S.A.
- Fecha: 03/10/2024
- Divisa: EUR
- Costes indirectos: 3 %
- IVA: 21 %

## N Aislamientos e impermeabilizaciones

### NA Aislamientos térmicos

#### NAF Fachadas y medianerías

**NAF050** m² Aislamiento térmico por el exterior en muro cortina.
Aislamiento térmico por el exterior en muro cortina, con panel rígido de lana de roca volcánica Ventirock Duo "ROCKWOOL", según UNE-EN 13162, no revestido de doble densidad, de 50 mm de espesor, resistencia térmica 1,45 m²K/W, conductividad térmica 0,034 W/(mK). Colocación en obra: a tope, con fijaciones mecánicas. Incluso cinta autoadhesiva para sellado de juntas.
Incluye: Limpieza y preparación de la superficie del soporte. Replanteo y corte del aislamiento. Colocación del aislamiento. Fijación del aislamiento. Resolución de puntos singulares. Sellado de juntas y uniones.
Criterio de medición de proyecto: Superficie medida según documentación gráfica de Proyecto.
Criterio de medición de obra: Se medirá la superficie realmente ejecutada según especificaciones de Proyecto.

| Código | Ud | Descripción | Rendimiento | Precio | Importe |
|---|---|---|---|---|---|
| mt16lrw030kck | m² | Panel rígido de lana de roca volcánica Ventirock Duo "ROCKWOOL", según UNE-EN 13162, no revestido de doble densidad, de 50 mm de espesor, resistencia térmica 1,45 m²K/W, conductividad térmica 0,034 W/(mK), Euroclase A1 de reacción al fuego según UNE-EN 13501-1, densidad 40 kg/m³, capacidad de absorción de agua a corto plazo <=1 kg/m², calor específico 840 J/kgK y factor de resistencia a la difusión del vapor de agua 1. (material) | 1.05 | 15.29 | 16.055 |
| mt16lrw160aa | Ud | Fijación mecánica, Ejot Pin DH "ROCKWOOL", de 60 mm de longitud, con arandela de EPS para evitar el puente térmico puntual en la fijación del aislamiento, DH "ROCKWOOL", de 90 mm de diámetro, para paneles aislantes de lana de roca de la gama Ventirock "ROCKWOOL". (material) | 1 | 3.76 | 3.760 |
| mt16aaa030 | m | Cinta autoadhesiva para sellado de juntas. (material) | 0.44 | 0.3 | 0.132 |
| mo054 | h | Oficial 1ª montador de aislamientos. (mano de obra) | 0.131 | 22.74 | 2.979 |
| mo101 | h | Ayudante montador de aislamientos. (mano de obra) | 0.131 | 21.02 | 2.754 |
| % | % | Costes directos complementarios | 2 % | 25.680 | 0.514 |
|  |  | Costes directos |  |  | 26.194 |

Residuos:
- colocación: mt16lrw030kck; factor de residuo 0.037704
- colocación: mt16aaa030 Cinta autoadhesiva para sellado de juntas; factor de residuo 0.07

## Recursos

**mt16lrw030kck** m² Panel rígido de lana de roca volcánica Ventirock Duo "ROCKWOOL"
Datos técnicos: Coste energético 29.505 MJ; Emisión de CO2 1.791 kg; Código LER 17 06 04; Masa del elemento 2 kg; Volumen 0.003333 m3
Residuos:
- embalaje: re170203 Plástico. (componente de residuo); rendimiento 0.031 kg; Código LER 17 02 03; Masa del elemento 1 kg; Volumen 0.001667 m3

**mt16lrw160aa** Ud Fijación mecánica
Datos técnicos: Coste energético 0.233 MJ; Emisión de CO2 0.071 kg
Residuos:
- embalaje: re150101 Envases de papel y cartón. (componente de residuo); rendimiento 0.072 kg; Código LER 15 01 01; Masa del elemento 1 kg; Volumen 0.001333 m3

**mt16aaa030** m Cinta autoadhesiva para sellado de juntas
Datos técnicos: Coste energético 0.339 MJ; Emisión de CO2 0.017 kg; Código LER 17 06 04; Masa del elemento 0.0025 kg; Volumen 0.000004 m3
Residuos:
- embalaje: re170203 Plástico; rendimiento 0.001 kg
