# Aislamiento térmico por el exterior en fachada ventilada

- Propiedad del archivo: CYPE Ingenieros S.A.
- Formato: FIEBDC-3/2016
- Programa: Generador de precios de la construcción. CYPE Ingenieros, S.A.
- Fecha: 03/07/2024
- Divisa: EUR
- Costes indirectos: 3 %
- IVA: 21 %

## N Aislamientos e impermeabilizaciones

### NA Aislamientos térmicos

#### NAQ Fachadas ventiladas

**NAQ010** m² Aislamiento térmico por el exterior en fachada ventilada.
Aislamiento térmico por el exterior en fachada ventilada, con panel rígido de lana de roca volcánica Ventirock Duo "ROCKWOOL", según UNE-EN 13162, no revestido de doble densidad, de 50 mm de espesor, resistencia térmica 1,45 m²K/W, conductividad térmica 0,034 W/(mK). Colocación en obra: a tope, con fijaciones mecánicas.
Incluye: Replanteo y corte del aislamiento. Colocación del aislamiento. Fijación del aislamiento. Resolución de puntos singulares.
Criterio de medición de proyecto: Superficie medida según documentación gráfica de Proyecto.
Criterio de medición de obra: Se medirá la superficie realmente ejecutada según especificaciones de Proyecto.

| Código | Ud | Descripción | Rendimiento | Precio | Importe |
|---|---|---|---|---|---|
| mt16lrw160aa | Ud | Fijación mecánica, Ejot Pin DH "ROCKWOOL", de 60 mm de longitud, con arandela de EPS para evitar el puente térmico puntual en la fijación del aislamiento, DH "ROCKWOOL", de 90 mm de diámetro, para paneles aislantes de lana de roca de la gama Ventirock "ROCKWOOL". (material) | 1 | 3.76 | 3.760 |
| mt16lrw030kcn | m² | Panel rígido de lana de roca volcánica Ventirock Duo "ROCKWOOL", según UNE-EN 13162, no revestido de doble densidad, de 50 mm de espesor, resistencia térmica 1,45 m²K/W, conductividad térmica 0,034 W/(mK), Euroclase A1 de reacción al fuego según UNE-EN 13501-1, densidad 40 kg/m³, capacidad de absorción de agua a corto plazo <=1 kg/m², calor específico 840 J/kgK y factor de resistencia a la difusión del vapor de agua 1. (material) | 1.05 | 15.29 | 16.055 |
| mo054 | h | Oficial 1ª montador de aislamientos. (mano de obra) | 0.079 | 22.74 | 1.796 |
| mo101 | h | Ayudante montador de aislamientos. (mano de obra) | 0.039 | 21.02 | 0.820 |
| % | % | Costes directos complementarios | 2 % | 22.431 | 0.449 |
|  |  | Costes directos |  |  | 22.880 |

Residuos:
- colocación: mt16lrw030kcn; factor de residuo 0.037704

## Recursos

**mt16lrw160aa** Ud Fijación mecánica
Datos técnicos: Coste energético 0.233 MJ; Emisión de CO2 0.071 kg
Residuos:
- embalaje: re150101 Envases de papel y cartón. (componente de residuo); rendimiento 0.072 kg; Código LER 15 01 01; Masa del elemento 1 kg; Volumen 0.001333 m3

**mt16lrw030kcn** m² Panel rígido de lana de roca volcánica Ventirock Duo "ROCKWOOL"
Datos técnicos: Coste energético 29.505 MJ; Emisión de CO2 1.791 kg; Código LER 17 06 04; Masa del elemento 2 kg; Volumen 0.003333 m3
Residuos:
- embalaje: re170203 Plástico. (componente de residuo); rendimiento 0.031 kg; Código LER 17 02 03; Masa del elemento 1 kg; Volumen 0.001667 m3
