# Tablero de panel

- Propiedad del archivo: CYPE INGENIEROS, S.A.
- Formato: FIEBDC-3/2002
- Divisa: EUR
- Costes indirectos: 3.00 %
- IVA: 21.00 %

**QUG140** m² Tablero de panel, Rockwood abeto natural "ROCKWOOL", compuesto de: cara superior de tablero de aglomerado hidrófugo de 16 mm de espesor, núcleo aislante de lana de roca de 50 mm de espesor, cara inferior de friso de abeto natural y lengüeta de DM para ensamblado de paneles, fijado mecánicamente sobre soporte discontinuo de madera; para formación de faldón en cubierta inclinada. Incluso tirafondos para fijación sobre soporte de madera; cinta autoadhesiva para sellado de juntas.
Tablero de panel, Rockwood abeto natural "ROCKWOOL", compuesto de: cara superior de tablero de aglomerado hidrófugo de 16 mm de espesor, núcleo aislante de lana de roca de 50 mm de espesor, cara inferior de friso de abeto natural y lengüeta de DM para ensamblado de paneles, fijado mecánicamente sobre soporte discontinuo de madera; para formación de faldón en cubierta inclinada. Incluso tirafondos para fijación sobre soporte de madera; cinta autoadhesiva para sellado de juntas.
Incluye: Replanteo. Corte de las piezas. Colocación de los paneles que forman el tablero. Fijación mecánica de las piezas al soporte. Sellado de juntas y uniones.
Criterio de medición de proyecto: Superficie del faldón medida en verdadera magnitud, según documentación gráfica de Proyecto.
Criterio de medición de obra: Se medirá, en verdadera magnitud, la superficie realmente ejecutada según especificaciones de Proyecto.

| Código | Ud | Descripción | Rendimiento | Precio | Importe |
|---|---|---|---|---|---|
| mt13psr010a | m² | Panel, Rockwood abeto natural "ROCKWOOL", compuesto de: cara superior de tablero de aglomerado hidrófugo de 16 mm de espesor, núcleo aislante de lana de roca de 50 mm de espesor, cara inferior de friso de abeto natural y lengüeta de DM para ensamblado de paneles. (material) | 1.050 | 62.78 | 65.92 |
| mt13lpo037e | Ud | Tirafondo de 120 mm de longitud, para fijación sobre soporte de madera. (material) | 5.000 | 0.12 | 0.60 |
| mt15pdr050c | m | Cinta autoadhesiva de polietileno, con adhesivo acrílico sin disolventes, armadura de polietileno y película de separación de papel siliconado, de 0,34 mm de espesor y 60 mm de anchura, rango de temperatura de trabajo de -40 a 80°C, para el sellado en los encuentros de los paneles y para la fijación y el sellado de láminas impermeabilizantes y para el control del vapor, suministrada en rollos de 25 m de longitud. (material) | 1.000 | 1.22 | 1.22 |
| mo017 | h | Oficial 1ª carpintero. (mano de obra) | 0.175 | 19.17 | 3.35 |
| mo058 | h | Ayudante carpintero. (mano de obra) | 0.175 | 18.01 | 3.15 |
| % | % | Costes directos complementarios | 2 % | 74.24 | 1.48 |
|  |  | Costes directos |  |  | 75.72 |
