# Barrera acústica

- Propiedad del archivo: CYPE INGENIEROS, S.A.
- Formato: FIEBDC-3/2002
- Divisa: EUR
- Costes indirectos: 3.00 %
- IVA: 21.00 %

**UTP010** m² Barrera acústica, realizada con paneles modulares, modelo Noi Stop Green "ROCKWOOL", de 300x60x11,6 cm, con aislamiento a ruido aéreo 24 dB, según UNE-EN 1793-2, formados por núcleo de lana de roca, dispuesto entre dos láminas de acero galvanizado, revestidas con una red de polietileno de color verde, fijada a una base de hormigón HM-20/P/20/I.
Suministro y colocación de barrera acústica, realizada con paneles modulares, modelo Noi Stop Green "ROCKWOOL", de 300x60x11,6 cm, con aislamiento a ruido aéreo 24 dB, según UNE-EN 1793-2, formados por núcleo de lana de roca, dispuesto entre dos láminas de acero galvanizado, revestidas con una red de polietileno de color verde, fijada a una base de hormigón HM-20/P/20/I. Incluso p/p de replanteo y nivelación de perfiles, hormigonado de la base de apoyo, ejecución de juntas de neopreno y limpieza final. Sin incluir la excavación.
Incluye: Ejecución de la base de hormigón. Colocación y nivelación de perfiles. Instalación de los paneles por encaje y deslizamiento sobre los perfiles ya nivelados. Ejecución de juntas de neopreno. Limpieza final.
Criterio de medición de proyecto: Superficie medida en proyección vertical, según documentación gráfica de Proyecto.
Criterio de medición de obra: Se medirá, en proyección vertical, la superficie realmente ejecutada según especificaciones de Proyecto.

| Código | Ud | Descripción | Rendimiento | Precio | Importe |
|---|---|---|---|---|---|
| mt16lrb010za | m² | Panel modular para barrera acústica, modelo Noi Stop Green "ROCKWOOL", de 300x60x11,6 cm, con aislamiento a ruido aéreo 24 dB, según UNE-EN 1793-2, formado por núcleo de lana de roca, dispuesto entre dos láminas de acero galvanizado, revestidas con una red de polietileno de color verde; incluso soportes para facilitar el crecimiento de la vegetación y la integración paisajística. (material) | 1.050 | 118.00 | 123.90 |
| mt10hmf010Mp | m³ | Hormigón HM-20/P/20/I, fabricado en central. (material) | 0.040 | 69.13 | 2.77 |
| mo041 | h | Oficial 1ª construcción de obra civil. (mano de obra) | 0.520 | 17.54 | 9.12 |
| mo087 | h | Ayudante construcción de obra civil. (mano de obra) | 0.520 | 16.43 | 8.54 |
| % | % | Costes directos complementarios | 2 % | 144.33 | 2.89 |
|  |  | Costes directos |  |  | 147.22 |
