# Aislamiento térmico por el exterior de cubiertas inclinadas de estructura de madera

- Propiedad del archivo: CYPE INGENIEROS, S.A.
- Formato: FIEBDC-3/2002
- Divisa: EUR
- Costes indirectos: 3.00 %
- IVA: 21.00 %

## N Aislamientos e impermeabilizaciones

### NA Aislamientos térmicos

#### NAN Cubiertas de estructura de madera

**NAN010** m² Aislamiento térmico por el exterior de cubiertas inclinadas de estructura de madera, con panel, Rockwood abeto natural "ROCKWOOL", compuesto de: cara superior de tablero de aglomerado hidrófugo de 16 mm de espesor, núcleo aislante de lana de roca de 50 mm de espesor, cara inferior de friso de abeto natural y lengüeta de DM para ensamblado de paneles, colocado a tope y fijado mecánicamente sobre entramado estructural. Incluso tirafondos para fijación sobre soporte de madera; banda impermeabilizante autoadhesiva para impermeabilización y sellado de juntas.
Aislamiento térmico por el exterior de cubiertas inclinadas de estructura de madera, con panel, Rockwood abeto natural "ROCKWOOL", compuesto de: cara superior de tablero de aglomerado hidrófugo de 16 mm de espesor, núcleo aislante de lana de roca de 50 mm de espesor, cara inferior de friso de abeto natural y lengüeta de DM para ensamblado de paneles, colocado a tope y fijado mecánicamente sobre entramado estructural. Incluso tirafondos para fijación sobre soporte de madera; banda impermeabilizante autoadhesiva para impermeabilización y sellado de juntas.
Incluye: Limpieza del soporte. Colocación del panel sándwich. Fijación del panel sándwich. Sellado de juntas y uniones.
Criterio de medición de proyecto: Superficie medida según documentación gráfica de Proyecto.
Criterio de medición de obra: Se medirá la superficie realmente ejecutada según especificaciones de Proyecto.

| Código | Ud | Descripción | Rendimiento | Precio | Importe |
|---|---|---|---|---|---|
| mt13psr010a | m² | Panel, Rockwood abeto natural "ROCKWOOL", compuesto de: cara superior de tablero de aglomerado hidrófugo de 16 mm de espesor, núcleo aislante de lana de roca de 50 mm de espesor, cara inferior de friso de abeto natural y lengüeta de DM para ensamblado de paneles. (material) | 1.050 | 62.78 | 65.92 |
| mt13lpo037e | Ud | Tirafondo de 120 mm de longitud, para fijación sobre soporte de madera. (material) | 5.000 | 0.12 | 0.60 |
| mt13eag030 | m | Banda impermeabilizante autoadhesiva para impermeabilización y sellado de juntas entre paneles sándwich de madera en cubiertas inclinadas. (material) | 1.000 | 0.48 | 0.48 |
| op00tal010 |  | Taladro. | 1.000 | 0.00 | 0.00 |
| mo054 | h | Oficial 1ª montador de aislamientos. (mano de obra) | 0.202 | 19.11 | 3.86 |
| mo101 | h | Ayudante montador de aislamientos. (mano de obra) | 0.202 | 17.53 | 3.54 |
| % | % | Costes directos complementarios | 2 % | 74.40 | 1.49 |
|  |  | Costes directos |  |  | 75.89 |
