# Aislamiento térmico por el interior de cubiertas inclinadas sobre espacio no habitable

- Propiedad del archivo: CYPE INGENIEROS, S.A.
- Formato: FIEBDC-3/2002
- Divisa: EUR
- Costes indirectos: 3.00 %
- IVA: 21.00 %

## N Aislamientos e impermeabilizaciones

### NA Aislamientos térmicos

#### NAN Cubiertas inclinadas

**NAN120** m² Aislamiento térmico por el interior de cubiertas inclinadas sobre espacio no habitable.
Aislamiento térmico por el interior de cubiertas inclinadas sobre espacio no habitable, con fieltro aislante de lana de roca volcánica, Roulrock Kraft "ROCKWOOL", según UNE-EN 13162, revestido por una de sus caras con un complejo de papel kraft con polietileno que actúa como barrera de vapor, de 80 mm de espesor, resistencia térmica 1,9 m²K/W, conductividad térmica 0,042 W/(mK). Colocación en obra: a tope, simplemente apoyado. Incluso cinta autoadhesiva para sellado de juntas.
Incluye: Limpieza del supradós del forjado. Corte y ajuste del aislamiento. Colocación del aislamiento.
Criterio de medición de proyecto: Superficie medida según documentación gráfica de Proyecto.
Criterio de medición de obra: Se medirá la superficie realmente ejecutada según especificaciones de Proyecto.

| Código | Ud | Descripción | Rendimiento | Precio | Importe |
|---|---|---|---|---|---|
| mt16lrw010a | m² | Fieltro aislante de lana de roca volcánica, Roulrock Kraft "ROCKWOOL", según UNE-EN 13162, revestido por una de sus caras con un complejo de papel kraft con polietileno que actúa como barrera de vapor, de 80 mm de espesor, resistencia térmica 1,9 m²K/W, conductividad térmica 0,042 W/(mK), Euroclase F de reacción al fuego según UNE-EN 13501-1, densidad 23 kg/m³, capacidad de absorción de agua a corto plazo <=1 kg/m², calor específico 840 J/kgK y factor de resistencia a la difusión del vapor de agua 1,3. (material) | 1.100 | 8.96 | 9.86 |
| mt16aaa030 | m | Cinta autoadhesiva para sellado de juntas. (material) | 1.000 | 0.30 | 0.30 |
| mo054 | h | Oficial 1ª montador de aislamientos. (mano de obra) | 0.075 | 23.74 | 1.78 |
| mo101 | h | Ayudante montador de aislamientos. (mano de obra) | 0.075 | 21.94 | 1.65 |
| % | % | Costes directos complementarios | 2 % | 13.59 | 0.27 |
|  |  | Costes directos |  |  | 13.86 |
