# Aislamiento térmico de tuberías, sistema Teclit "ROCKWOOL"

- Propiedad del archivo: CYPE Ingenieros S.A.
- Formato: FIEBDC-3/2016
- Programa: Generador de precios de la construcción. CYPE Ingenieros, S.A.
- Fecha: 23/05/2025
- Divisa: EUR
- Costes indirectos: 3 %
- IVA: 21 %

## N Aislamientos e impermeabilizaciones

### NA Aislamientos térmicos

#### NAA Tuberías y bajantes

**NAA110** m Aislamiento térmico de tuberías, sistema Teclit "ROCKWOOL".
Aislamiento térmico de tuberías, sistema Teclit "ROCKWOOL", formado por coquilla de lana de roca revestida con una lámina de aluminio reforzado, Teclit PS 200, de 18,0 mm de diámetro interior y 20,0 mm de espesor; kits de suspensión, Teclit Hanger; y cinta adhesiva de aluminio reforzado, Teclit Alutape.
Incluye: Preparación de la superficie soporte. Replanteo y corte del aislamiento. Colocación y fijación del kit de suspensión. Colocación del aislamiento. Sellado de juntas y uniones.
Criterio de medición de proyecto: Longitud medida según documentación gráfica de Proyecto.
Criterio de medición de obra: Se medirá la longitud realmente ejecutada según especificaciones de Proyecto.

| Código | Ud | Descripción | Rendimiento | Precio | Importe |
|---|---|---|---|---|---|
| mt17crw120aa | Ud | Kit de suspensión, Teclit Hanger "ROCKWOOL", compuesto por un núcleo de lana de roca revestida con una lámina de aluminio reforzado, de 18 mm de diámetro interior y 20 mm de espesor, Euroclase A2-s1, d0 de reacción al fuego, rango de temperatura de trabajo de 0 a 250°C, con un corte longitudinal con lengüeta autoadhesiva y abrazadera metálica de cierre rápido con tornillos, para instalaciones de calefacción, climatización y agua caliente sanitaria. (material) | 0.5 | 15.78 | 7.890 |
| mt17crw110aba | m | Coquilla de lana de roca revestida con una lámina de aluminio reforzado, Teclit PS 200 "ROCKWOOL", de 18 mm de diámetro interior y 20 mm de espesor; Euroclase A2-s1, d0 de reacción al fuego, rango de temperatura de trabajo de 0 a 250°C, con un corte longitudinal con lengüeta autoadhesiva para facilitar su montaje, según UNE-EN 14303, para instalaciones de calefacción, climatización y agua caliente sanitaria. (material) | 0.95 | 5.85 | 5.558 |
| mt17crw130a | m | Cinta adhesiva de aluminio reforzado, Teclit Alutape "ROCKWOOL", de 50 mm de anchura y 50 m de longitud, con gran adherencia y capacidad de sellado. (material) | 0.2 | 0.74 | 0.148 |
| mo054 | h | Oficial 1ª montador de aislamientos. (mano de obra) | 0.095 | 23.74 | 2.255 |
| mo101 | h | Ayudante montador de aislamientos. (mano de obra) | 0.095 | 21.94 | 2.084 |
| % | % | Costes directos complementarios | 2 % | 17.935 | 0.359 |
|  |  | Costes directos |  |  | 18.294 |

Residuos:
- colocación: mt17crw110aba; factor de residuo 0.05942
- colocación: mt17crw130a; factor de residuo 0.0480488

## Recursos

**mt17crw110aba** m Coquilla de lana de roca revestida con una lámina de aluminio reforzado
Datos técnicos: Coste energético 24.333 MJ; Emisión de CO2 0.741 kg; Código LER 17 06 04; Masa del elemento 0.4 kg; Volumen 0.000667 m3
Residuos:
- embalaje: re170203 Plástico. (componente de residuo); rendimiento 0.001 kg; Código LER 17 02 03; Masa del elemento 1 kg; Volumen 0.001667 m3

**mt17crw130a** m Cinta adhesiva de aluminio reforzado
Datos técnicos: Coste energético 0.943 MJ; Emisión de CO2 0.058 kg; Código LER 17 04 02; Masa del elemento 0.0041 kg; Volumen 0.000003 m3
Residuos:
- embalaje: re170203 Plástico; rendimiento 0.005 kg
