# Barrera cortafuegos con aislamiento térmico, en cámara de aire de fachada ventilada. Colocación en horizontal

- Propiedad del archivo: CYPE Ingenieros S.A.
- Formato: FIEBDC-3/2016
- Programa: Generador de precios de la construcción. CYPE Ingenieros, S.A.
- Fecha: 23/05/2025
- Divisa: EUR
- Costes indirectos: 3 %
- IVA: 21 %

## N Aislamientos e impermeabilizaciones

### NA Aislamientos térmicos

#### NAQ Fachadas ventiladas

**NAQ100** m Barrera cortafuegos con aislamiento térmico, en cámara de aire de fachada ventilada. Colocación en horizontal.
Barrera cortafuegos con aislamiento térmico en cámara de aire de fachada ventilada, sistema SP Firestop OSCB "ROCKWOOL", con resistencia al fuego EI 60, con banda rígida de lana de roca volcánica SP Firestop OSCB 60 "ROCKWOOL", según UNE-EN 13162, totalmente envuelta con una lámina de aluminio y polietileno que actúa como barrera de vapor, con una lámina intumescente en la cara vista, de 55 mm de anchura y 90 mm de espesor. Incluso tornillos en forma de hélice Pigtail Screw para la fijación de la lámina intumescente y pletinas de acero galvanizado SP Fixing Bracket para la fijación a la superficie soporte.
Incluye: Replanteo y corte del aislamiento. Colocación del aislamiento. Fijación del aislamiento. Resolución de puntos singulares.
Criterio de medición de proyecto: Longitud medida según documentación gráfica de Proyecto.
Criterio de medición de obra: Se medirá la longitud realmente ejecutada según especificaciones de Proyecto.

| Código | Ud | Descripción | Rendimiento | Precio | Importe |
|---|---|---|---|---|---|
| mt16lrw300ga | m | Banda rígida de lana de roca volcánica SP Firestop OSCB 60 "ROCKWOOL", según UNE-EN 13162, totalmente envuelta con una lámina de aluminio y polietileno que actúa como barrera de vapor, con una lámina intumescente en la cara vista, de 55 mm de anchura y 90 mm de espesor, Euroclase A1 de reacción al fuego según UNE-EN 13501-1. Incluso tornillos en forma de hélice Pigtail Screw para la fijación de la lámina intumescente y pletinas de acero galvanizado SP Fixing Bracket para la fijación a la superficie soporte. (material) | 1 | 28.75 | 28.750 |
| mo054 | h | Oficial 1ª montador de aislamientos. (mano de obra) | 0.05 | 23.74 | 1.187 |
| mo101 | h | Ayudante montador de aislamientos. (mano de obra) | 0.05 | 21.94 | 1.097 |
| % | % | Costes directos complementarios | 2 % | 31.034 | 0.621 |
|  |  | Costes directos |  |  | 31.655 |
