# Cubierta plana no transitable, no ventilada, Deck, tipo convencional. Impermeabilización con láminas asfálticas, tipo bicapa

- Propiedad del archivo: CYPE INGENIEROS, S.A.
- Formato: FIEBDC-3/2002
- Divisa: EUR
- Costes indirectos: 3.00 %
- IVA: 21.00 %

## Q Cubiertas

### QD Planas no transitables, no ventiladas

#### QDD Deck

**QDD012** m² Cubierta plana no transitable, no ventilada, Deck, tipo convencional. Impermeabilización con láminas asfálticas, tipo bicapa.
Cubierta plana no transitable, no ventilada, Deck, tipo convencional, pendiente del 1% al 5%. SOPORTE BASE: perfil nervado autoportante de chapa de acero galvanizado DX51D+Z275 S 280 de 0,7 mm de espesor, con sección trapezoidal para cubierta Deck, con nervios de 48 mm de altura separados 250 mm; AISLAMIENTO TÉRMICO: panel rígido de lana de roca Durock Multifix "ROCKWOOL", según UNE-EN 13162, de doble densidad (210 kg/m³ en la capa superior y 135 kg/m³ en la capa inferior), revestido por la cara superior con un tejido de vidrio blanco, de 50 mm de espesor, resistencia térmica 1,3 m²K/W, conductividad térmica 0,038 W/(mK); IMPERMEABILIZACIÓN: tipo bicapa, adherida, compuesta por una lámina de betún modificado con elastómero SBS, LBM(SBS)-30-FV, y una lámina de betún modificado con elastómero SBS, LBM(SBS)-40/G-FP, totalmente adheridas con soplete, sin coincidir sus juntas.
Criterio de valoración económica: El precio no incluye la ejecución y el sellado de las juntas ni la ejecución de remates en los encuentros con paramentos y desagües.
Incluye: Replanteo de las chapas nervadas y de los puntos singulares. Corte, preparación y colocación de las chapas. Fijación mecánica de las chapas. Revisión de la superficie base en la que se realiza la fijación del aislamiento de acuerdo con las exigencias de la técnica a emplear. Corte, ajuste y colocación del aislamiento. Colocación de la impermeabilización.
Criterio de medición de proyecto: Superficie medida en proyección horizontal, según documentación gráfica de Proyecto, desde las caras interiores de los antepechos o petos perimetrales que la limitan.
Criterio de medición de obra: Se medirá, en proyección horizontal, la superficie realmente ejecutada según especificaciones de Proyecto, desde las caras interiores de los antepechos o petos perimetrales que la limitan.

| Código | Ud | Descripción | Rendimiento | Precio | Importe |
|---|---|---|---|---|---|
| mt13ccg200fc | m² | Perfil nervado autoportante de chapa de acero galvanizado DX51D+Z275 S 280 de 0,7 mm de espesor, con sección trapezoidal para cubierta Deck, con nervios de 48 mm de altura separados 250 mm, inercia 22,15 cm4 y masa superficial 6,87 kg/m², según UNE-EN 14782. (material) | 1.100 | 10.64 | 11.70 |
| mt16lrw020qca | m² | Panel rígido de lana de roca Durock Multifix "ROCKWOOL", según UNE-EN 13162, de doble densidad (210 kg/m³ en la capa superior y 135 kg/m³ en la capa inferior), revestido por la cara superior con un tejido de vidrio blanco, de 50 mm de espesor, resistencia térmica 1,3 m²K/W, conductividad térmica 0,038 W/(mK), Euroclase A2-s1, d0 de reacción al fuego según UNE-EN 13501-1, calor específico 840 J/kgK y factor de resistencia a la difusión del vapor de agua 1. (material) | 1.050 | 33.79 | 35.48 |
| mt16aab010 | Ud | Fijación mecánica de los paneles aislantes a la chapa metálica (cubiertas deck). (material) | 1.000 | 0.16 | 0.16 |
| mt14lga010ca | m² | Lámina de betún modificado con elastómero SBS, LBM(SBS)-40/G-FP, de 2,5 mm de espesor, masa nominal 4 kg/m², con armadura de fieltro de poliéster reforzado y estabilizado de 160 g/m², con autoprotección mineral de color gris. Según UNE-EN 13707. (material) | 1.100 | 7.28 | 8.01 |
| mt14lba010a | m² | Lámina de betún modificado con elastómero SBS, LBM(SBS)-30-FV, de 2,5 mm de espesor, masa nominal 3 kg/m², con armadura de fieltro de fibra de vidrio de 60 g/m², de superficie no protegida. Según UNE-EN 13707. (material) | 1.100 | 4.80 | 5.28 |
| op00ciz010 |  | Cizalla. | 1.000 | 0.00 | 0.00 |
| op00roe010 |  | Roedora. | 1.000 | 0.00 | 0.00 |
| op00sop010 |  | Soplete para soldadura de láminas asfálticas. | 1.000 | 0.00 | 0.00 |
| mo051 | h | Oficial 1ª montador de cerramientos industriales. (mano de obra) | 0.164 | 23.74 | 3.89 |
| mo098 | h | Ayudante montador de cerramientos industriales. (mano de obra) | 0.164 | 21.94 | 3.60 |
| mo054 | h | Oficial 1ª montador de aislamientos. (mano de obra) | 0.055 | 23.74 | 1.31 |
| mo101 | h | Ayudante montador de aislamientos. (mano de obra) | 0.055 | 21.94 | 1.21 |
| mo029 | h | Oficial 1ª aplicador de láminas impermeabilizantes. (mano de obra) | 0.186 | 23.10 | 4.30 |
| mo067 | h | Ayudante aplicador de láminas impermeabilizantes. (mano de obra) | 0.186 | 21.94 | 4.08 |
| % | % | Costes directos complementarios | 2 % | 79.02 | 1.58 |
|  |  | Costes directos |  |  | 80.60 |
