# Aislamiento térmico de claraboya en cubierta plana no transitable, no ventilada, Deck, con paneles de lana mineral

- Propiedad del archivo: CYPE Ingenieros S.A.
- Formato: FIEBDC-3/2016
- Programa: Generador de precios de la construcción. CYPE Ingenieros, S.A.
- Fecha: 22/10/2024
- Divisa: EUR
- Costes indirectos: 3 %
- IVA: 21 %

## N Aislamientos e impermeabilizaciones

### NA Aislamientos térmicos

#### NAJ Puentes térmicos

**NAJ040** Ud Aislamiento térmico de claraboya en cubierta plana no transitable, no ventilada, Deck, con paneles de lana mineral.
Aislamiento térmico de claraboya en cubierta plana no transitable, no ventilada, Deck, formado por panel rígido de lana de roca soldable Hardrock Multifix "ROCKWOOL", según UNE-EN 13162, de doble densidad (230 kg/m³ en la capa superior y 150 kg/m³ en la capa inferior), revestido por la cara superior con un tejido de vidrio blanco, de 40 mm de espesor, resistencia térmica 0,95 m²K/W, conductividad térmica 0,041 W/(mK), colocado a tope en el perímetro del hueco de la claraboya.
Incluye: Replanteo y corte del aislante. Colocación del aislamiento.
Criterio de medición de proyecto: Superficie medida según documentación gráfica de Proyecto.
Criterio de medición de obra: Se medirá la superficie realmente ejecutada según especificaciones de Proyecto.

| Código | Ud | Descripción | Rendimiento | Precio | Importe |
|---|---|---|---|---|---|
| mt16lrw021ge | m² | Panel rígido de lana de roca soldable Hardrock Multifix "ROCKWOOL", según UNE-EN 13162, de doble densidad (230 kg/m³ en la capa superior y 150 kg/m³ en la capa inferior), revestido por la cara superior con un tejido de vidrio blanco, de 40 mm de espesor, resistencia térmica 0,95 m²K/W, conductividad térmica 0,041 W/(mK), Euroclase A2-s1, d0 de reacción al fuego según UNE-EN 13501-1, calor específico 840 J/kgK y factor de resistencia a la difusión del vapor de agua 1. (material) | 1 | 31.3 | 31.300 |
| mo054 | h | Oficial 1ª montador de aislamientos. (mano de obra) | 0.164 | 22.74 | 3.729 |
| mo101 | h | Ayudante montador de aislamientos. (mano de obra) | 0.164 | 21.02 | 3.447 |
| % | % | Costes directos complementarios | 2 % | 38.476 | 0.770 |
|  |  | Costes directos |  |  | 39.246 |

Residuos:
- colocación: mt16lrw021ge; factor de residuo 0.03

## Recursos

**mt16lrw021ge** m² Panel rígido de lana de roca soldable Hardrock Multifix "ROCKWOOL"
Datos técnicos: Coste energético 93.648 MJ; Emisión de CO2 5.840 kg; Código LER 17 06 04; Masa del elemento 6.6 kg; Volumen 0.011 m3
Residuos:
- embalaje: re170203 Plástico. (componente de residuo); rendimiento 0.034 kg; Código LER 17 02 03; Masa del elemento 1 kg; Volumen 0.001667 m3
